# Rede de distribuição de água

- Propriedade do ficheiro: CYPE INGENIEROS, S.A.
- Formato: FIEBDC-3/2002
- Moeda: EUR
- Custos indirectos: 3.00 %
- IVA: 23.00 %

## I Instalações

### IO Contra incêndios

#### IOB Redes de incêndio armadas

**IOB022** m Rede de distribuição de água.
Rede enterrada de distribuição de água para abastecimento dos equipamentos de extinção de incêndios, formada por tubagem de aço negro estirado sem soldadura, de 2 1/2" DN 65 mm de diâmetro, união roscada, colocada sobre leito de areia de 10 cm de espessura, devidamente compactada e nivelada com apiloador (saltitão) de condução manual, enchimento lateral compactando até metade do diâmetro do tubo e posterior enchimento com a mesma areia até 30 cm por cima da geratriz superior, que arranca da fonte de abastecimento de água até cada equipamento de extinção de incêndios. Inclusive, acessórios e peças especiais, e fita anticorrosiva.
Critérios considerados na determinação do preço da unidade de obra: O preço não inclui a escavação nem o enchimento principal.
Inclui: Marcação do traçado da tubagem e da localização dos elementos de fixação. Disposição de tubos. Descarga da areia no fundo da vala. Execução do enchimento envolvente. Colocação à volta da tubagem de fita anticorrosiva. Colocação de tubos. Realização de ensaios.
Critério de medição de projecto: Comprimento medido segundo documentação gráfica de Projecto.
Critério de medição de obra: Medir-se-á o comprimento realmente executado segundo especificações de Projecto.

| Código | Un | Descrição | Rendimento | Preço | Importância |
|---|---|---|---|---|---|
| mt01ara010a | m³ | Areia com granulometria de 0 a 5 mm de diâmetro, limpa. (material) | 0.372 | 14.30 | 5.32 |
| mt08tan015hd | m | Tubo de aço preto estirado sem soldadura, série M, de 2 1/2" DN 65 mm de diâmetro e 3,6 mm de espessura, segundo NP EN 10255, com o preço incrementado em 15% relativamente a acessórios e peças especiais. (material) | 1.000 | 27.43 | 27.43 |
| mt08tap010a | m | Fita anticorrosiva, de 5 cm de largura, para protecção de materiais metálicos enterrados, segundo DIN 30672. (material) | 6.200 | 0.76 | 4.71 |
| mq01ret020b | h | Retroescavadora sobre pneus, de 70 kW. (equipamento) | 0.037 | 40.90 | 1.51 |
| mq02rop020 | h | Apiloador (Saltitão) de condução manual, de 80 kg, com placa de 30x30 cm. (equipamento) | 0.279 | 3.92 | 1.09 |
| mo113 | h | Operário não qualificado construção. (mão de obra) | 0.223 | 21.45 | 4.78 |
| mo008 | h | Oficial de 1ª canalizador. (mão de obra) | 0.630 | 23.31 | 14.69 |
| mo107 | h | Ajudante de canalizador. (mão de obra) | 0.630 | 22.09 | 13.92 |
| % | % | Custos directos complementares | 2 % | 73.45 | 1.47 |
|  |  | Custos directos |  |  | 74.92 |
