# Válvula

- Propriedade do ficheiro: CYPE INGENIEROS, S.A.
- Formato: FIEBDC-3/2002
- Moeda: EUR
- Custos indirectos: 3.00 %
- IVA: 23.00 %

## I Instalações

### IO Contra incêndios

#### IOB Redes de incêndio armadas

**IOB025** Ud Válvula.
Válvula de borboleta de alavanca e assento de EPDM, união com flanges, de 2" de diâmetro, PN=16 bar, formada por corpo, disco e alavanca de ferro fundido dúctil e eixo de aço inoxidável.
Inclui: Montagem, ligação e verificação do seu correcto funcionamento.
Critério de medição de projecto: Número de unidades previstas, segundo documentação gráfica de Projecto.
Critério de medição de obra: Medir-se-á o número de unidades realmente executadas segundo especificações de Projecto.

| Código | Un | Descrição | Rendimento | Preço | Importância |
|---|---|---|---|---|---|
| mt41svc030a | Ud | Válvula de borboleta de alavanca e assento de EPDM, união com flanges, de 2" de diâmetro, PN=16 bar, formada por corpo, disco e alavanca de ferro fundido dúctil e eixo de aço inoxidável. (material) | 1.000 | 63.79 | 63.79 |
| mo008 | h | Oficial de 1ª canalizador. (mão de obra) | 0.200 | 23.31 | 4.66 |
| mo107 | h | Ajudante de canalizador. (mão de obra) | 0.200 | 22.09 | 4.42 |
| % | % | Custos directos complementares | 2 % | 72.87 | 1.46 |
|  |  | Custos directos |  |  | 74.33 |
