# Válvula

- Propriedade do ficheiro: CYPE INGENIEROS, S.A.
- Formato: FIEBDC-3/2002
- Moeda: EUR
- Custos indirectos: 3.00 %
- IVA: 23.00 %

## I Instalações

### IO Contra incêndios

#### IOB Redes de incêndio armadas

**IOB025** Ud Válvula.
Válvula adufa de fuso ascendente e fecho elástico, união com flanges, de 3" de diâmetro, PN=10 bar, formada por corpo, disco em cunha e volante de ferro fundido dúctil e fuso de aço inoxidável.
Inclui: Montagem, ligação e verificação do seu correcto funcionamento.
Critério de medição de projecto: Número de unidades previstas, segundo documentação gráfica de Projecto.
Critério de medição de obra: Medir-se-á o número de unidades realmente executadas segundo especificações de Projecto.

| Código | Un | Descrição | Rendimento | Preço | Importância |
|---|---|---|---|---|---|
| mt41svc010b | Ud | Válvula adufa de fuso ascendente e fecho elástico, união com flanges, de 3" de diâmetro, PN=10 bar, formada por corpo, disco em cunha e volante de ferro fundido dúctil e fuso de aço inoxidável. (material) | 1.000 | 350.17 | 350.17 |
| mo008 | h | Oficial de 1ª canalizador. (mão de obra) | 0.300 | 23.31 | 6.99 |
| mo107 | h | Ajudante de canalizador. (mão de obra) | 0.300 | 22.09 | 6.63 |
| % | % | Custos directos complementares | 2 % | 363.79 | 7.28 |
|  |  | Custos directos |  |  | 371.07 |
