# Boca de incêndio armada

- Propriedade do ficheiro: CYPE INGENIEROS, S.A.
- Formato: FIEBDC-3/2002
- Moeda: EUR
- Custos indirectos: 3.00 %
- IVA: 23.00 %

## I Instalações

### IO Contra incêndios

#### IOB Redes de incêndio armadas

**IOB030** Ud Boca de incêndio armada.
Boca de incêndio armada (BIA), de 25 mm (1") e de 680x480x215 mm, composta de: armário construído em aço inoxidável de 1,2 mm de espessura, e porta para envidraçar de aço inoxidável de 1,2 mm de espessura; carretel metálico giratório fixo, pintado em vermelho epóxi, com alimentação axial; mangueira semi-rígida de 20 m de comprimento; agulheta de três posições (fechada, chuveiro e jacto) construída em plástico ABS e válvula de fecho tipo esfera de 25 mm (1"), de latão, com manómetro 0-16 bar. Instalação em superfície. Inclusive vidro incolor, acessórios e elementos de fixação.
Inclui: Marcação. Colocação do armário. Ligação. Colocação, montagem, ajuste e fixação do vidro.
Critério de medição de projecto: Número de unidades previstas, segundo documentação gráfica de Projecto.
Critério de medição de obra: Medir-se-á o número de unidades realmente executadas segundo especificações de Projecto.

| Código | Un | Descrição | Rendimento | Preço | Importância |
|---|---|---|---|---|---|
| mt41bae010ryn | Ud | Boca de incêndio armada (BIA), de 25 mm (1") e de 680x480x215 mm, composta de: armário construído em aço inoxidável de 1,2 mm de espessura, e porta para envidraçar de aço inoxidável de 1,2 mm de espessura; carretel metálico giratório fixo, pintado em vermelho epóxi, com alimentação axial; mangueira semi-rígida de 20 m de comprimento; agulheta de três posições (fechada, chuveiro e jacto) construída em plástico ABS e válvula de fecho tipo esfera de 25 mm (1"), de latão, com manómetro 0-16 bar; para instalar na superfície. Constante de descarga K de 42 (métrico). Inclusive acessórios e elementos de fixação. Segundo NP EN 671-1. (material) | 1.000 | 366.84 | 366.84 |
| mt41ixw020 | m² | Vidro incolor de 4 mm de espessura. (material) | 0.300 | 15.58 | 4.67 |
| mo008 | h | Oficial de 1ª canalizador. (mão de obra) | 1.200 | 23.31 | 27.97 |
| mo107 | h | Ajudante de canalizador. (mão de obra) | 1.200 | 22.09 | 26.51 |
| % | % | Custos directos complementares | 2 % | 425.99 | 8.52 |
|  |  | Custos directos |  |  | 434.51 |
