# Hidrante de coluna

- Propriedade do ficheiro: CYPE INGENIEROS, S.A.
- Formato: FIEBDC-3/2002
- Moeda: EUR
- Custos indirectos: 3.00 %
- IVA: 23.00 %

## I Instalações

### IO Contra incêndios

#### IOB Redes de incêndio armadas

**IOB040** Ud Hidrante de coluna.
Hidrante de coluna seca de 4" DN 100 mm, com tomada recta à rede, carrete de 300 mm, uma boca de 4" DN 100 mm, duas bocas de 2 1/2" DN 70 mm, racores e tampões. Inclusive elementos de fixação e recinto de intempérie com capacidade auxiliar.
Inclui: Marcação. Montagem, ligação e verificação do seu correcto funcionamento. Colocação do recinto de intempérie e a sua capacidade.
Critério de medição de projecto: Número de unidades previstas, segundo documentação gráfica de Projecto.
Critério de medição de obra: Medir-se-á o número de unidades realmente executadas segundo especificações de Projecto.

| Código | Un | Descrição | Rendimento | Preço | Importância |
|---|---|---|---|---|---|
| mt41hid010cbb | Ud | Hidrante de coluna seca de 4" DN 100 mm, com tomada recta à rede, carrete de 300 mm, uma boca de 4" DN 100 mm, duas bocas de 2 1/2" DN 70 mm, racores e tampões. Inclusive elementos de fixação. Segundo NP EN 14384. (material) | 1.000 | 888.59 | 888.59 |
| mt41hid300a | Ud | Recinto de intempérie de chapa galvanizada, pintado em cor vermelha, com capacidade auxiliar formada por um tramo de mangueira de 70 mm de diâmetro e 15 m de comprimento com racores, dois tramos de mangueira de 45 mm de diâmetro e 15 m de comprimento com racores, uma lança de 3 efeitos de 70 mm de diâmetro com racor, duas lanças de 3 efeitos de 45 mm de diâmetro com racor, uma bifurcação de 1x70 mm a 2x45 mm e uma redução de 70 mm a 45 mm. (material) | 1.000 | 1255.02 | 1255.02 |
| mo008 | h | Oficial de 1ª canalizador. (mão de obra) | 1.250 | 23.31 | 29.14 |
| mo107 | h | Ajudante de canalizador. (mão de obra) | 1.250 | 22.09 | 27.61 |
| % | % | Custos directos complementares | 2 % | 2200.36 | 44.01 |
|  |  | Custos directos |  |  | 2244.37 |
