# Coluna seca de incêndios

- Propriedade do ficheiro: CYPE INGENIEROS, S.A.
- Formato: FIEBDC-3/2002
- Moeda: EUR
- Custos indirectos: 3.00 %
- IVA: 23.00 %

## I Instalações

### IO Contra incêndios

#### IOC Colunas secas

**IOC020** Ud Coluna seca de incêndios.
Coluna seca montante para utilização-tipo V "hospitalares e lares de idosos" da 3.ª categoria de risco, constituída pelos seguintes elementos: boca de alimentação dupla tipo STORZ de 75 mm, situada na fachada, alojada em armário metálico, de 800x800x500 mm, de cor vermelho, com porta metálica com a inscrição "SI - REDE SECA", 3 bocas de incêndio duplas tipo STORZ de 52 mm, situadas nos patamares de acesso às comunicações verticais ou nas câmaras corta-fogo, colocadas superficialmente e tubagem vertical de aço galvanizado de 3" DN 80 mm. Inclusive primário para vedantes acrílicos, silicone neutro oxímico para a vedação de encontros, material auxiliar para montagem e fixação, acessórios e peças especiais.
Critérios considerados na determinação do preço da unidade de obra: O preço não inclui os trabalhos auxiliares de pedreiro para instalações.
Inclui: Marcação do traçado da tubagem e da localização das bocas de incêndio e da boca de alimentação em fachada. Colocação e fixação de tubagens, bocas de incêndio e boca de alimentação. Vedação do encontro do armário com os paramentos. Montagem, ligação e verificação do seu correcto funcionamento.
Critério de medição de projecto: Número de unidades previstas, segundo documentação gráfica de Projecto.
Critério de medição de obra: Medir-se-á o número de unidades realmente executadas segundo especificações de Projecto.

| Código | Un | Descrição | Rendimento | Preço | Importância |
|---|---|---|---|---|---|
| mt41cpt010b | Ud | Boca dupla siamesa tipo STORZ de 75 mm. (material) | 1.000 | 310.40 | 310.40 |
| mt41cpt020a | Ud | Armário metálico, de 800x800x500 mm, de cor vermelho, com porta metálica com a inscrição "SI - REDE SECA". (material) | 1.000 | 130.95 | 130.95 |
| mt41cpt010a | Ud | Boca dupla siamesa tipo STORZ de 52 mm. (material) | 3.000 | 310.40 | 931.20 |
| mt08tag400i | Ud | Material auxiliar para montagem e fixação das tubagens de aço galvanizado, de 3" DN 80 mm. (material) | 1.000 | 2.24 | 2.24 |
| mt08tag010fa | m | Tubo de aço galvanizado, com soldadura longitudinal por resistência eléctrica, série M, de 3" DN 80 mm de diâmetro e 4 mm de espessura, segundo NP EN 10255. (material) | 9.000 | 26.47 | 238.23 |
| mt22www070a | l | Primário transparente à base de poliuretano, para vedantes acrílicos sobre superfícies porosas. (material) | 0.006 | 23.20 | 0.14 |
| mt22www050a | Ud | Cartucho de 300 ml de silicone neutro oxímico, de elasticidade permanente e cura rápida, cor branca, intervalo de temperatura de trabalho de -60 a 150°C, com resistência aos raios UV, dureza Shore A aproximada de 22, segundo EN ISO 868 e alongamento na rotura >= 800%, segundo EN ISO 8339. (material) | 0.032 | 4.73 | 0.15 |
| mo008 | h | Oficial de 1ª canalizador. (mão de obra) | 7.850 | 23.31 | 182.98 |
| mo107 | h | Ajudante de canalizador. (mão de obra) | 7.850 | 22.09 | 173.41 |
| % | % | Custos directos complementares | 2 % | 1969.70 | 39.39 |
|  |  | Custos directos |  |  | 2009.09 |
