# Selagem de passagem de cabos de dimensões médias, com argamassa de cimento

- Propriedade do ficheiro: CYPE INGENIEROS, S.A.
- Formato: FIEBDC-3/2002
- Moeda: EUR
- Custos indirectos: 3.00 %
- IVA: 23.00 %

## I Instalações

### IO Contra incêndios

#### IOJ Protecção passiva contra incêndios: instalações

**IOJ050** Ud Selagem de passagem de cabos de dimensões médias, com argamassa de cimento.
Vedação de passagem de conjuntos de cabos com isolamento, de diâmetro exterior menor ou igual de 100 mm, composto cada um deles de cabos de diâmetro exterior menor ou igual de 21 mm, através de uma abertura de 100 cm², em laje de 30 cm de espessura, para protecção passiva contra incêndios e garantir a resistência ao fogo EI 90, com argamassa de cimento com propriedades ignífugas, cor cinzento.
Inclui: Limpeza e preparação do paramento. Aplicação da argamassa, com palustra. Limpeza final.
Critério de medição de projecto: Número de unidades previstas, segundo documentação gráfica de Projecto.
Critério de medição de obra: Medir-se-á o número de unidades realmente executadas segundo especificações de Projecto.

| Código | Un | Descrição | Rendimento | Preço | Importância |
|---|---|---|---|---|---|
| mt41phi060a | kg | Argamassa de cimento com propriedades ignífugas, cor cinzento, para vedação de passagens. (material) | 3.240 | 9.22 | 29.87 |
| mo113 | h | Operário não qualificado construção. (mão de obra) | 0.085 | 21.45 | 1.82 |
| % | % | Custos directos complementares | 2 % | 31.69 | 0.63 |
|  |  | Custos directos |  |  | 32.32 |
