# Vedação da passagem da tubagem combustível, com abraçadeira intumescente corta-fogo

- Propriedade do ficheiro: CYPE INGENIEROS, S.A.
- Formato: FIEBDC-3/2002
- Moeda: EUR
- Custos indirectos: 3.00 %
- IVA: 23.00 %

## I Instalações

### IO Contra incêndios

#### IOJ Protecção passiva contra incêndios: instalações

**IOJ150** Ud Vedação da passagem da tubagem combustível, com abraçadeira intumescente corta-fogo.
Vedação de passagem de tubo de PVC, de 50 mm de diâmetro nominal exterior, e de 1,8 mm de espessura, em parede de 15 cm de espessura, para protecção passiva contra incêndios e garantir a resistência ao fogo EI 180, com vedante acrílico com propriedades ignífugas, cor branco como material de enchimento, abraçadeira intumescente, em cada face do muro, fixada com 2 ancoragens mecânicas de expansão de rosca externa, de aço galvanizado, M6x50 5/-/-, de 6 mm de diâmetro e 50 mm de comprimento.
Inclui: Limpeza e preparação do paramento. Inserção do material de enchimento. Colocação das abraçadeiras à volta do tubo. Fecho das abraçadeiras. Fixação das abraçadeiras ao paramento suporte.
Critério de medição de projecto: Número de unidades previstas, segundo documentação gráfica de Projecto.
Critério de medição de obra: Medir-se-á o número de unidades realmente executadas segundo especificações de Projecto.

| Código | Un | Descrição | Rendimento | Preço | Importância |
|---|---|---|---|---|---|
| mt41phi010a | Ud | Cartucho de 310 ml de vedante acrílico com propriedades ignífugas, cor branco, para vedação de juntas e aberturas lineares. (material) | 0.756 | 12.42 | 9.39 |
| mt41phi100a | Ud | Abraçadeira intumescente, de 50 mm de diâmetro nominal exterior, para tubagem combustível, com elementos de fixação. (material) | 2.000 | 15.33 | 30.66 |
| mt26ahi030aa | Ud | Ancoragem mecânica de expansão de rosca externa, de aço galvanizado, M6x50 5/-/-, de 6 mm de diâmetro e 50 mm de comprimento, composta por corpo com cabeça roscada com marca de colocação de cor azul, batente para manga de expansão e base em forma de cone, manga de expansão, porca e anilha, para fixação sobre elementos de betão, não fissurados. (material) | 4.000 | 1.10 | 4.40 |
| mo020 | h | Oficial de 1ª construção. (mão de obra) | 0.240 | 22.68 | 5.44 |
| mo113 | h | Operário não qualificado construção. (mão de obra) | 0.240 | 21.45 | 5.15 |
| % | % | Custos directos complementares | 2 % | 55.04 | 1.10 |
|  |  | Custos directos |  |  | 56.14 |
