# Vedação da passagem da tubagem combustível, com abraçadeira intumescente corta-fogo, fornecida em rolos. Sistema "HILTI"

- Propriedade do ficheiro: CYPE INGENIEROS, S.A.
- Formato: FIEBDC-3/2002
- Moeda: EUR
- Custos indirectos: 3.00 %
- IVA: 23.00 %

## I Instalações

### IO Contra incêndios

#### IOJ Protecção passiva contra incêndios: instalações

**IOJ171** Ud Vedação da passagem da tubagem combustível, com abraçadeira intumescente corta-fogo, fornecida em rolos. Sistema "HILTI".
Vedação de passagem de tubagem com união, de polietileno, de 110 mm de diâmetro nominal exterior, e de 6 mm de espessura, em laje de 30 cm de espessura, para protecção passiva contra incêndios e garantir a resistência ao fogo EI 120, com vedante acrílico com propriedades ignífugas, modelo CFS-S ACR CW "HILTI", cor branco como material de enchimento, abraçadeira intumescente com propriedades ignífugas, modelo CFS-C EL "HILTI", de 2580x52x5,6 mm, na face inferior da laje, fixada com 4 ancoragens mecânicas tipo parafuso de cabeça redonda com estrela interior de seis pontas para chave Torx, de aço galvanizado, modelo HUS3-P 6x40 5 "HILTI", de 6 mm de diâmetro e 40 mm de comprimento.
Inclui: Limpeza e preparação do paramento. Inserção do material de enchimento. Colocação da abraçadeira à volta do tubo. Fecho da abraçadeira. Fixação da abraçadeira ao paramento suporte.
Critério de medição de projecto: Número de unidades previstas, segundo documentação gráfica de Projecto.
Critério de medição de obra: Medir-se-á o número de unidades realmente executadas segundo especificações de Projecto.

| Código | Un | Descrição | Rendimento | Preço | Importância |
|---|---|---|---|---|---|
| mt41phi010g | Ud | Cartucho de 310 ml de vedante acrílico com propriedades ignífugas, modelo CFS-S ACR CW "HILTI", cor branco, para vedação de juntas e aberturas lineares. (material) | 4.047 | 12.80 | 51.80 |
| mt41phi105d | Ud | Abraçadeira intumescente com propriedades ignífugas, modelo CFS-C EL "HILTI", de 2580x52x5,6 mm, para tubagem combustível, fornecida em rolos, inclusive grampos de fecho e ganchos curtos de fixação. (material) | 0.095 | 355.00 | 33.73 |
| mt26ahi110j | Ud | Ancoragem mecânica tipo parafuso de cabeça redonda com estrela interior de seis pontas para chave Torx, de aço galvanizado, modelo HUS3-P 6x40 5 "HILTI", de 6 mm de diâmetro e 40 mm de comprimento, para fixação sobre elementos de betão, fissurados ou não fissurados. (material) | 4.000 | 0.64 | 2.56 |
| mo020 | h | Oficial de 1ª construção. (mão de obra) | 0.330 | 22.68 | 7.48 |
| % | % | Custos directos complementares | 2 % | 95.57 | 1.91 |
|  |  | Custos directos |  |  | 97.48 |
