# Protecção passiva contra incêndios de estrutura metálica, com placas de gesso laminado

- Propriedade do ficheiro: CYPE INGENIEROS, S.A.
- Formato: FIEBDC-3/2002
- Moeda: EUR
- Custos indirectos: 3.00 %
- IVA: 23.00 %

## I Instalações

### IO Contra incêndios

#### IOR Protecção passiva contra incêndios: estruturas

**IOR010** m Protecção passiva contra incêndios de estrutura metálica, com placas de gesso laminado.
Sistema de protecção passiva contra incêndios de viga de aço HEA 120, protegida em 3 faces e com uma resistência ao fogo de 60 minutos, através de recobrimento com placas de gesso laminado incombustíveis, fixadas com clipes e perfis metálicos. Inclusive fixações, parafusos e massa e fita para o tratamento de juntas.
Inclui: Marcação. Colocação dos perfis angulares mediante fixações. Instalação de clipes. Colocação à pressão das mestras contra os clipes. Aparafusamento das placas aos perfis angulares e às mestras. Tratamento de juntas. Emassamento superficial.
Critério de medição de projecto: Comprimento medido segundo documentação gráfica de Projecto.
Critério de medição de obra: Medir-se-á o comprimento realmente executado segundo especificações de Projecto.

| Código | Un | Descrição | Rendimento | Preço | Importância |
|---|---|---|---|---|---|
| mt12psg200e | m | Perfil angular 30x30x0,7 mm, de aço galvanizado, segundo EN 13964. (material) | 2.000 | 1.14 | 2.28 |
| mt12psg082 | Ud | Fixação para betão. (material) | 3.200 | 0.32 | 1.02 |
| mt12psg050c | m | Mestra 60/27 de chapa de aço galvanizado, de 60 mm de largura, segundo EN 14195. (material) | 2.000 | 0.84 | 1.68 |
| mt12pmk011a | Ud | Clipe de protecção de 72x48x41 mm. (material) | 3.200 | 0.68 | 2.18 |
| mt12psg010o | m² | Placa de gesso laminado reforçada com tecido de fibra EN 15283-1 GM-F / 1200 / comprimento / 25 / com os bordos longitudinais afinados, revestido na face e costas por tecido de fibra de vidro não combustível. (material) | 0.902 | 21.96 | 19.81 |
| mt12psg081d | Ud | Parafuso autoperfurante 3,5x35 mm. (material) | 30.000 | 0.01 | 0.30 |
| mt12psg030a | kg | Massa de juntas, segundo EN 13963. (material) | 2.550 | 0.90 | 2.30 |
| mt12psg040a | m | Fita microperfurada de papel, segundo EN 13963. (material) | 2.000 | 0.04 | 0.08 |
| mo053 | h | Oficial de 1ª montador de pré-fabricados interiores. (mão de obra) | 0.174 | 23.31 | 4.06 |
| mo100 | h | Ajudante de montador de pré-fabricados interiores. (mão de obra) | 0.174 | 22.13 | 3.85 |
| % | % | Custos directos complementares | 2 % | 37.56 | 0.75 |
|  |  | Custos directos |  |  | 38.31 |
