# Protecção passiva contra incêndios de estrutura metálica, com painéis de lã de rocha. Sistema "ROCKWOOL"

- Propriedade do ficheiro: CYPE INGENIEROS, S.A.
- Formato: FIEBDC-3/2002
- Moeda: EUR
- Custos indirectos: 3.00 %
- IVA: 23.00 %

## I Instalações

### IO Contra incêndios

#### IOR Protecção passiva contra incêndios: estruturas

**IOR025** m Protecção passiva contra incêndios de estrutura metálica, com painéis de lã de rocha. Sistema "ROCKWOOL".
Sistema Conlit Estructuras "ROCKWOOL", com ETA 09/0275 de protecção passiva contra incêndios de viga de aço HEA 160, protegida em 3 faces e com uma resistência ao fogo de 90 minutos, através de recobrimento com painel rígido de lã de rocha, Conlit P "ROCKWOOL", não revestido, de 60 mm de espessura, fixado com adesivo Cola Conlit "ROCKWOOL" e parafusos de fixação. Inclusive peças suporte cortadas do mesmo painel.
Inclui: Marcação. Corte do painel. Fixação das peças suporte ao elemento estrutural, com adesivo. Fixação do painel às peças suporte e ao elemento estrutural, com adesivo e parafusos de fixação. Resolução das uniões entre painéis, com adesivo e parafusos de fixação. Limpeza.
Critério de medição de projecto: Comprimento medido segundo documentação gráfica de Projecto.
Critério de medição de obra: Medir-se-á o comprimento realmente executado segundo especificações de Projecto.

| Código | Un | Descrição | Rendimento | Preço | Importância |
|---|---|---|---|---|---|
| mt16lrw080pe | m² | Painel rígido de lã de rocha Conlit 150 P "ROCKWOOL", segundo EN 13162, não revestido, de 60 mm de espessura, resistência térmica 1,46 m²°C/W, condutibilidade térmica 0,035 W/(m°C), Euroclasse A1 de reacção ao fogo segundo NP EN 13501-1, densidade 180 kg/m³, calor específico 0,84 J/kgK e factor de resistência à difusão do vapor de água 1,3, para protecção contra incêndios de elementos construtivos. (material) | 0.510 | 77.92 | 39.74 |
| mt16lrw081d | kg | Adesivo à base de silicatos, de presa lenta, Cola Conlit "ROCKWOOL", para a colagem de peças de lã de rocha tipo Conlit em instalações submetidas a altas temperaturas ou elementos de protecção passiva contra incêndios. (material) | 0.116 | 15.47 | 1.79 |
| mt16lrw082Df | Ud | Parafuso de união de arame de aço galvanizado em forma de hélice, de 120 mm de comprimento, para painéis de lã de rocha. (material) | 9.000 | 3.02 | 27.18 |
| mo054 | h | Oficial de 1ª montador de isolamentos. (mão de obra) | 0.209 | 23.31 | 4.87 |
| mo101 | h | Ajudante de montador de isolamentos. (mão de obra) | 0.209 | 22.13 | 4.63 |
| % | % | Custos directos complementares | 2 % | 78.21 | 1.56 |
|  |  | Custos directos |  |  | 79.77 |
