# Protecção passiva contra incêndios de estrutura metálica, com painéis de lã de rocha. Sistema "ROCKWOOL"

- Propriedade do ficheiro: CYPE INGENIEROS, S.A.
- Formato: FIEBDC-3/2002
- Moeda: EUR
- Custos indirectos: 3.00 %
- IVA: 23.00 %

## I Instalações

### IO Contra incêndios

#### IOR Protecção passiva contra incêndios: estruturas

**IOR025** m Protecção passiva contra incêndios de estrutura metálica, com painéis de lã de rocha. Sistema "ROCKWOOL".
Sistema Conlit Estructuras "ROCKWOOL", com ETA 09/0275 de protecção passiva contra incêndios de viga de aço HEA 160, protegida em 3 faces e com uma resistência ao fogo de 30 minutos, através de recobrimento com painel rígido de lã de rocha, Conlit AF "ROCKWOOL", revestido com lâmina de alumínio reforçado, de 25 mm de espessura, fixado com adesivo Cola Conlit "ROCKWOOL" e parafusos de fixação. Inclusive peças suporte cortadas do mesmo painel.
Inclui: Marcação. Corte do painel. Fixação das peças suporte ao elemento estrutural, com adesivo. Fixação do painel às peças suporte e ao elemento estrutural, com adesivo e parafusos de fixação. Resolução das uniões entre painéis, com adesivo e parafusos de fixação. Limpeza.
Critério de medição de projecto: Comprimento medido segundo documentação gráfica de Projecto.
Critério de medição de obra: Medir-se-á o comprimento realmente executado segundo especificações de Projecto.

| Código | Un | Descrição | Rendimento | Preço | Importância |
|---|---|---|---|---|---|
| mt16lrw080wa | m² | Painel rígido de lã de rocha Conlit 150 AF "ROCKWOOL", segundo EN 13162, revestido numa das suas faces com uma lâmina de alumínio reforçado, de 25 mm de espessura, resistência térmica 0,61 m²°C/W, condutibilidade térmica 0,041 W/(m°C), Euroclasse A1 de reacção ao fogo segundo NP EN 13501-1, densidade 180 kg/m³, calor específico 0,84 J/kgK e factor de resistência à difusão do vapor de água 1,3, para protecção contra incêndios de elementos construtivos. (material) | 0.510 | 35.82 | 18.27 |
| mt16lrw081d | kg | Adesivo à base de silicatos, de presa lenta, Cola Conlit "ROCKWOOL", para a colagem de peças de lã de rocha tipo Conlit em instalações submetidas a altas temperaturas ou elementos de protecção passiva contra incêndios. (material) | 0.116 | 15.47 | 1.79 |
| mt16lrw082Ta | Ud | Parafuso de união de arame de aço galvanizado em forma de hélice, Conlit ACR 50 "ROCKWOOL", de 50 mm de comprimento, para painéis de lã de rocha. (material) | 9.000 | 2.54 | 22.86 |
| mo054 | h | Oficial de 1ª montador de isolamentos. (mão de obra) | 0.209 | 23.31 | 4.87 |
| mo101 | h | Ajudante de montador de isolamentos. (mão de obra) | 0.209 | 22.13 | 4.63 |
| % | % | Custos directos complementares | 2 % | 52.42 | 1.05 |
|  |  | Custos directos |  |  | 53.47 |
