# Protecção passiva contra incêndios de estrutura metálica, com argamassa projectada

- Propriedade do ficheiro: CYPE INGENIEROS, S.A.
- Formato: FIEBDC-3/2002
- Moeda: EUR
- Custos indirectos: 3.00 %
- IVA: 23.00 %

## I Instalações

### IO Contra incêndios

#### IOR Protecção passiva contra incêndios: estruturas

**IOR031** m² Protecção passiva contra incêndios de estrutura metálica, com argamassa projectada.
Sistema de protecção passiva contra incêndios de viga de aço, HEB 280, protegida nas suas 4 faces e com uma resistência ao fogo de 90 minutos, através de projecção pneumática de argamassa de lã de rocha branca, com uma espessura média de 14 mm, aplicada directamente sobre o suporte.
Inclui: Limpeza e preparação da superfície do perfil metálico. Protecção dos elementos da envolvente que possam ser afectados durante os trabalhos de projecção. Projecção mecânica da argamassa.
Critério de medição de projecto: Superfície medida segundo documentação gráfica de Projecto.
Critério de medição de obra: Medir-se-á a superfície realmente executada segundo especificações de Projecto.

| Código | Un | Descrição | Rendimento | Preço | Importância |
|---|---|---|---|---|---|
| mt16lri020b | kg | Argamassa de lã de rocha branca para protecção passiva contra o fogo através de projecção, resistência térmica 0,053 m²°C/W, condutibilidade térmica 0,061 W/(m°C), Euroclasse A1 de reacção ao fogo segundo NP EN 13501-1. (material) | 4.200 | 1.94 | 8.15 |
| mq06pym010 | h | Misturadora-bombeadora para argamassas e gessos projectados, de 3 m³/h. (equipamento) | 0.206 | 8.52 | 1.76 |
| mo030 | h | Oficial de 1ª aplicador de produtos isolantes. (mão de obra) | 0.206 | 22.68 | 4.67 |
| mo068 | h | Ajudante de aplicador de produtos isolantes. (mão de obra) | 0.206 | 22.13 | 4.56 |
| % | % | Custos directos complementares | 2 % | 19.14 | 0.38 |
|  |  | Custos directos |  |  | 19.52 |
