# Protecção passiva contra incêndios de elemento estrutural, com argamassa projectada. Sistema "PLACO"

- Propriedade do ficheiro: CYPE INGENIEROS, S.A.
- Formato: FIEBDC-3/2002
- Moeda: EUR
- Custos indirectos: 3.00 %
- IVA: 23.00 %

## I Instalações

### IO Contra incêndios

#### IOR Protecção passiva contra incêndios: estruturas

**IOR064** m² Protecção passiva contra incêndios de elemento estrutural, com argamassa projectada. Sistema "PLACO".
Sistema de protecção passiva contra incêndios de viga de aço HEA 400, protegida em 3 faces, sistema "PLACO", através de projecção pneumática de argamassa Igniver, composta por uma base de gesso, vermiculite e aditivos especiais, reacção ao fogo classe A1, até formar uma espessura mínima de 10 mm e alcançar uma resistência ao fogo de 30 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt09mip010a | kg | Argamassa Igniver "PLACO", composta por uma base de gesso, vermiculite e aditivos especiais, reacção ao fogo classe A1, para protecção passiva contra o fogo através de projecção. (material) | 7.000 | 0.64 | 4.48 |
| mq06pym010 | h | Misturadora-bombeadora para argamassas e gessos projectados, de 3 m³/h. (equipamento) | 0.170 | 8.52 | 1.45 |
| mo030 | h | Oficial de 1ª aplicador de produtos isolantes. (mão de obra) | 0.170 | 22.68 | 3.86 |
| mo068 | h | Ajudante de aplicador de produtos isolantes. (mão de obra) | 0.170 | 22.13 | 3.76 |
| % | % | Custos directos complementares | 2 % | 13.55 | 0.27 |
|  |  | Custos directos |  |  | 13.82 |
