# Monta-autos

- Propriedade do ficheiro: CYPE INGENIEROS, S.A.
- Formato: FIEBDC-3/2002
- Moeda: EUR
- Custos indirectos: 3.00 %
- IVA: 23.00 %

## I Instalações

### IT Transporte

#### ITM Monta-autos

**ITM010** Ud Monta-autos.
Fornecimento e instalação completa de monta-autos hidráulico de impulsão oleodinâmica para 3000 kg e 0,2 m/s, sistema de accionamento de 1 velocidade de 2 paragens (3 m), manobra universal simples, portas de aço de batente de accionamento manual de 220 cm de largura e 200 cm de altura em aço pintado, cabina sem porta e nível médio de acabamento. Inclusive ganchos de fixação, lâmpadas de iluminação da abertura, guias, pistão, amortecedores de fosso, grupo tractor, quadro e cabo de manobra, caixilho, chassis e portas de cabina com acabamentos, limitador de velocidade e pára-quedas, botoneiras de piso e de cabina, selector de paragens, instalação eléctrica, linha telefónica e sistemas de segurança. Totalmente montado, ligado e testado.
Inclui: Marcação de guias e níveis. Colocação dos pontos de fixação. Instalação das lâmpadas de iluminação da abertura. Montagem de guias e pistão. Colocação dos amortecedores do fosso. Colocação das portas de acesso. Montagem do grupo tractor. Montagem do quadro e ligação do cabo de manobra. Montagem do caixilho, o chassis e as portas de cabina com os seus acabamentos. Instalação do limitador de velocidade e do para-quedas. Instalação das botoneiras de piso e de cabina. Instalação do selector de paragens. Ligação com a rede eléctrica. Instalação da linha telefónica e dos sistemas de segurança.
Critério de medição de projecto: Número de unidades previstas, segundo documentação gráfica de Projecto.
Critério de medição de obra: Medir-se-á o número de unidades realmente executadas segundo especificações de Projecto.

| Código | Un | Descrição | Rendimento | Preço | Importância |
|---|---|---|---|---|---|
| mt39mhc010c | Ud | Cabina com acabamentos de qualidade média para monta-autos hidráulico industrial de 3000 kg de carga nominal e 0,2 m/s de velocidade. (material) | 1.000 | 8979.61 | 8979.61 |
| mt39mha010a | Ud | Amortecedores de fosso e contra-pesos para monta-autos hidráulico industrial de 3000 kg de carga nominal e 0,2 m/s de velocidade. (material) | 1.000 | 5546.90 | 5546.90 |
| mt39mab010b | Ud | Botoneira de piso com acabamentos de qualidade média, para monta-autos. (material) | 2.000 | 23.61 | 47.22 |
| mt39mab020d | Ud | Botoneira de cabina para monta-autos com acabamentos de qualidade média e 2 paragens (3 m). (material) | 1.000 | 55.19 | 55.19 |
| mt39mhg010a | Ud | Grupo oleodinâmico para monta-autos hidráulico industrial de 3000 kg de carga nominal e 0,2 m/s de velocidade. (material) | 1.000 | 20358.11 | 20358.11 |
| mt39mhl010a | Ud | Limitador de velocidade e pára-quedas para monta-autos hidráulico industrial de 3000 kg de carga nominal e 0,2 m/s de velocidade. (material) | 1.000 | 4888.40 | 4888.40 |
| mt39mhm010a | Ud | Quadro e cabo de manobra para monta-autos hidráulico industrial de 3000 kg de carga nominal, 2 paragens (3 m) e 0,2 m/s de velocidade. (material) | 1.000 | 4828.89 | 4828.89 |
| mt39map010b | Ud | Porta de acesso de batente manual de aço pintado de 220 cm de largura e 200 cm de altura. (material) | 2.000 | 3628.67 | 7257.34 |
| mt39mhr010a | Ud | Percurso de guias e pistão para monta-autos hidráulico industrial de 3000 kg de carga nominal, 2 paragens (3 m) e 0,2 m/s de velocidade. (material) | 1.000 | 7865.26 | 7865.26 |
| mt39mhs010a | Ud | Selector de paragens para monta-autos hidráulico industrial de 0,2 m/s de velocidade. (material) | 2.000 | 646.80 | 1293.60 |
| mt39www020 | Ud | Material auxiliar para instalações de transporte. (material) | 2.000 | 10.08 | 20.16 |
| mt39www010 | Ud | Lâmpada de 40 W, inclusive mecanismos de fixação e porta-lâmpadas. (material) | 2.000 | 4.14 | 8.28 |
| mt39www011 | Ud | Gancho fixado ao tecto, capaz de suportar suspendido o mecanismo tractor. (material) | 1.000 | 41.44 | 41.44 |
| mo016 | h | Oficial de 1ª instalador de aparelhos elevatórios. (mão de obra) | 120.000 | 23.31 | 2797.20 |
| mo085 | h | Ajudante de instalador de aparelhos elevatórios. (mão de obra) | 120.000 | 22.09 | 2650.80 |
| % | % | Custos directos complementares | 2 % | 66638.40 | 1332.77 |
|  |  | Custos directos |  |  | 67971.17 |
