# Conduta de extracção para evacuação de fumos, de aço inoxidável, para cozinha

- Propriedade do ficheiro: CYPE INGENIEROS, S.A.
- Formato: FIEBDC-3/2002
- Moeda: EUR
- Custos indirectos: 3.00 %
- IVA: 23.00 %

## I Instalações

### IV Ventilação

#### IVK Ventilação adicional específica em cozinha para habitações

**IVK022** m Conduta de extracção para evacuação de fumos, de aço inoxidável, para cozinha.
Conduta de extracção para evacuação de fumos, com uma ligação por piso, para cozinha, formada por tubo tipo shunt de parede simples de aço inoxidável AISI 304 com aro de estanquidade, de 450 mm de diâmetro interior e 0,5 mm de espessura. Inclusive acessórios e material auxiliar para montagem e fixação.
Inclui: Marcação do traçado da conduta e da localização dos elementos de fixação. Colocação de tubos e acessórios. Fixação do material auxiliar para montagem e fixação à obra. Montagem, ligação e verificação do seu correcto funcionamento. Realização de ensaios.
Critério de medição de projecto: Comprimento medido segundo documentação gráfica de Projecto.
Critério de medição de obra: Medir-se-á o comprimento realmente executado segundo especificações de Projecto.

| Código | Un | Descrição | Rendimento | Preço | Importância |
|---|---|---|---|---|---|
| mt42din061f | Ud | Material auxiliar para montagem e fixação dos tubos de parede simples de aço inoxidável AISI 304 com aro de estanquidade, de 450 mm de diâmetro interior. (material) | 1.000 | 10.94 | 10.94 |
| mt42din060qp | m | Tubo tipo shunt de parede simples de aço inoxidável AISI 304 com aro de estanquidade, de 450 mm de diâmetro interior e 0,5 mm de espessura, com o preço incrementado em 75% relativamente a acessórios. (material) | 1.000 | 319.13 | 319.13 |
| op00ato010 |  | Aparafusadora. | 1.000 | 0.00 | 0.00 |
| op00mar010 |  | Martelo. | 1.000 | 0.00 | 0.00 |
| op00tal010 |  | Berbequim. | 1.000 | 0.00 | 0.00 |
| mo013 | h | Oficial de 1ª montador de condutas de chapa metálica. (mão de obra) | 0.500 | 23.31 | 11.66 |
| mo084 | h | Ajudante de montador de condutas de chapa metálica. (mão de obra) | 0.450 | 22.13 | 9.96 |
| % | % | Custos directos complementares | 2 % | 351.69 | 7.03 |
|  |  | Custos directos |  |  | 358.72 |
