# Porta de armário, de madeira

- Propriedade do ficheiro: CYPE INGENIEROS, S.A.
- Formato: FIEBDC-3/2002
- Moeda: EUR
- Custos indirectos: 3.00 %
- IVA: 23.00 %

## L Vãos

### LA Armários

#### LAH Portas de madeira

**LAH010** Ud Porta de armário, de madeira.
Porta de armário de duas folhas de 215 cm de altura de 60x3 cm, de painel de MDF, pré-lacada em branco, com moldura de forma recta; aro de madeira maciça; guarnição de MDF na face exterior. Inclusive ferragens de pendurar, fecho e puxador sobre espelho comprido de latão, cor preto, acabamento brilhante, série básica.
Inclui: Colocação da porta. Colocação, aprumo e nivelamento de aros. Colocação dos elementos de fixação de aros. Colocação das ferragens de pendurar. Colocação da folha. Colocação das ferragens de fecho. Ajuste final.
Critério de medição de projecto: Número de unidades previstas, segundo documentação gráfica de Projecto.
Critério de medição de obra: Medir-se-á o número de unidades realmente executadas segundo especificações de Projecto.

| Código | Un | Descrição | Rendimento | Preço | Importância |
|---|---|---|---|---|---|
| mt22atb010m | m | Guarnição de MDF hidrófugo, 70x10 mm, pré-lacado em branco. (material) | 7.400 | 3.48 | 25.75 |
| mt22pxn030b | Ud | Porta de armário de painel de MDF, pré-lacada em branco, com moldura de forma recta, 215x60x3 cm. (material) | 2.000 | 112.69 | 225.38 |
| mt23icl010jb | Ud | Dobradiça de 80x52 mm, com remate, de latão, cor preto, acabamento brilhante, para porta de armário inferior ou superior. (material) | 6.000 | 0.77 | 4.62 |
| mt23hcl010aa | Ud | Jogo de puxador e espelho comprido de latão, cor preto, acabamento brilhante, série básica, para porta de armário. (material) | 2.000 | 8.22 | 16.44 |
| mt23ppb050 | Ud | Íman de fecho para porta de armário inferior ou superior. (material) | 4.000 | 0.33 | 1.32 |
| mt23ppb031 | Ud | Parafuso de latão 21/35 mm. (material) | 36.000 | 0.07 | 2.52 |
| op00cla010 |  | Pregadora pneumática. | 1.000 | 0.00 | 0.00 |
| op00gra010 |  | Agrafadora. | 1.000 | 0.00 | 0.00 |
| op00sie010 |  | Serra tico-tico. | 1.000 | 0.00 | 0.00 |
| op00cep010 |  | Plainas. | 1.000 | 0.00 | 0.00 |
| op00ato010 |  | Aparafusadora. | 1.000 | 0.00 | 0.00 |
| op00tro010 |  | Cortadora de disco para bancada. | 1.000 | 0.00 | 0.00 |
| mo017 | h | Oficial de 1ª carpinteiro. (mão de obra) | 1.400 | 23.03 | 32.24 |
| mo058 | h | Ajudante de carpinteiro. (mão de obra) | 1.400 | 22.27 | 31.18 |
| % | % | Custos directos complementares | 2 % | 339.45 | 6.79 |
|  |  | Custos directos |  |  | 346.24 |
