# Janela para telhado

- Propriedade do ficheiro: CYPE INGENIEROS, S.A.
- Formato: FIEBDC-3/2002
- Moeda: EUR
- Custos indirectos: 3.00 %
- IVA: 23.00 %

## L Vãos

### LC Caixilharias

#### LCN Janelas para telhados

**LCN010** Ud Janela para telhado.
Janela de cobertura, com abertura giratória de accionamento manual através de barra de manobra, de 78x98 cm, executada em madeira lamelada de pinho nórdico, acabamento com verniz transparente, com vidro duplo de baixa emissividade (vidro interior Float de 4 mm de baixa emissividade, câmara de ar preenchida com gás árgon de 16 mm e vidro exterior temperado de 4 mm de baixa emissividade), em telhado de perfil ondulado de telha, fibrocimento ou materiais similares, com pendentes de 15° a 90°, com aro de estanquidade de alumínio, com persiana exterior de accionamento eléctrico e unidade de controlo individual, para accionamento à distância de acessórios de janelas de cobertura, com comando à distância unidireccional por radiofrequência.
Inclui: Marcação. Disposição, aprumo e nivelamento do aro. Aparafusamento dos elementos de fixação do aro. Vedação de juntas perimetrais. Colocação de guarnições. Colocação de acessórios.
Critério de medição de projecto: Número de unidades previstas, segundo documentação gráfica de Projecto.
Critério de medição de obra: Medir-se-á o número de unidades realmente executadas segundo especificações de Projecto.

| Código | Un | Descrição | Rendimento | Preço | Importância |
|---|---|---|---|---|---|
| mt22vtg010ag | Ud | Janela de cobertura, com abertura giratória de accionamento manual através de barra de manobra, de 78x98 cm, executada em madeira lamelada de pinho nórdico, acabamento com verniz transparente, com vidro duplo de baixa emissividade (vidro interior Float de 4 mm de baixa emissividade, câmara de ar preenchida com gás árgon de 16 mm e vidro exterior temperado de 4 mm de baixa emissividade). (material) | 1.000 | 337.19 | 337.19 |
| mt22vtw010aga | Ud | Aro de estanquidade de alumínio para janela de cobertura, de 78x98 cm, cor cinzento, para telhado de perfil ondulado de telha, fibrocimento ou materiais similares com pendente superior a 15°. (material) | 1.000 | 106.70 | 106.70 |
| mt22vtw020bg | Ud | Persiana exterior de accionamento eléctrico, para janela de cobertura de 78x98 cm. (material) | 1.000 | 407.40 | 407.40 |
| mt22vtw090a | Ud | Unidade de controlo individual, para accionamento à distância de um acessório de janela de cobertura, com comando à distância. (material) | 1.000 | 112.52 | 112.52 |
| op00cla010 |  | Pregadora pneumática. | 1.000 | 0.00 | 0.00 |
| op00cep010 |  | Plainas. | 1.000 | 0.00 | 0.00 |
| op00ato010 |  | Aparafusadora. | 1.000 | 0.00 | 0.00 |
| mo011 | h | Oficial de 1ª montador. (mão de obra) | 3.000 | 23.31 | 69.93 |
| mo080 | h | Ajudante de montador. (mão de obra) | 1.100 | 22.13 | 24.34 |
| mo003 | h | Oficial de 1ª electricista. (mão de obra) | 0.200 | 23.31 | 4.66 |
| % | % | Custos directos complementares | 2 % | 1062.74 | 21.25 |
|  |  | Custos directos |  |  | 1083.99 |
