# Janela para telhado

- Propriedade do ficheiro: CYPE INGENIEROS, S.A.
- Formato: FIEBDC-3/2002
- Moeda: EUR
- Custos indirectos: 3.00 %
- IVA: 23.00 %

## L Vãos

### LC Caixilharias

#### LCN Janelas para telhados

**LCN010** Ud Janela para telhado.
Janela de cobertura, com abertura giratória de accionamento eléctrico com sistema solar fotovoltaico ou manual através de barra de manobra, de 94x98 cm, executada em madeira lamelada de pinho nórdico com tratamento fungicida, acabamento pintado, cor branca, com tinta acrílica em base aquosa resistente aos raios UV, comando à distância por radiofrequência, com vidro duplo laminado e de baixa emissividade (vidro interior laminado de 3+3 mm de baixa emissividade, câmara de ar preenchida com gás árgon de 15 mm e vidro exterior temperado de 4 mm de baixa emissividade), em telhado de perfil ondulado de telha, fibrocimento ou materiais similares, com pendentes de 15° a 90°, com aro de estanquidade de alumínio.
Inclui: Marcação. Disposição, aprumo e nivelamento do aro. Aparafusamento dos elementos de fixação do aro. Vedação de juntas perimetrais. Colocação de guarnições. Colocação de acessórios.
Critério de medição de projecto: Número de unidades previstas, segundo documentação gráfica de Projecto.
Critério de medição de obra: Medir-se-á o número de unidades realmente executadas segundo especificações de Projecto.

| Código | Un | Descrição | Rendimento | Preço | Importância |
|---|---|---|---|---|---|
| mt22vtg030hbi | Ud | Janela de cobertura, com abertura giratória de accionamento eléctrico com sistema solar fotovoltaico ou manual através de barra de manobra, de 94x98 cm, executada em madeira lamelada de pinho nórdico com tratamento fungicida, acabamento pintado, cor branca, com tinta acrílica em base aquosa resistente aos raios UV, comando à distância por radiofrequência, com vidro duplo laminado e de baixa emissividade (vidro interior laminado de 3+3 mm de baixa emissividade, câmara de ar preenchida com gás árgon de 15 mm e vidro exterior temperado de 4 mm de baixa emissividade). (material) | 1.000 | 910.83 | 910.83 |
| mt22vtw010aka | Ud | Aro de estanquidade de alumínio para janela de cobertura, de 94x98 cm, cor cinzento, para telhado de perfil ondulado de telha, fibrocimento ou materiais similares com pendente superior a 15°. (material) | 1.000 | 120.28 | 120.28 |
| op00cla010 |  | Pregadora pneumática. | 1.000 | 0.00 | 0.00 |
| op00cep010 |  | Plainas. | 1.000 | 0.00 | 0.00 |
| op00ato010 |  | Aparafusadora. | 1.000 | 0.00 | 0.00 |
| mo011 | h | Oficial de 1ª montador. (mão de obra) | 1.200 | 23.31 | 27.97 |
| mo080 | h | Ajudante de montador. (mão de obra) | 0.600 | 22.13 | 13.28 |
| % | % | Custos directos complementares | 2 % | 1072.36 | 21.45 |
|  |  | Custos directos |  |  | 1093.81 |
