# Caixilharia exterior de madeira "ROMÁN CLAVERO"

- Propriedade do ficheiro: CYPE INGENIEROS, S.A.
- Formato: FIEBDC-3/2002
- Moeda: EUR
- Custos indirectos: 3.00 %
- IVA: 23.00 %

## L Vãos

### LC Caixilharias

#### LCX Sistemas de madeira

**LCX010** Ud Caixilharia exterior de madeira "ROMÁN CLAVERO".
Caixilharia exterior de madeira de pinho, para janela com dobradiças, formada por uma folha oscilo-batente, de abertura para o interior de 1600x1400 mm, série IV 68 Climatrend "ROMÁN CLAVERO", folha de 68x78 mm de secção e aro de 68x78 mm, moldura clássica, bites, guarnição de madeira maciça de 70x15 mm e remate no perfil inferior, com suporte de alumínio anodizado e revestimento exterior de madeira; com capacidade para assentar um vidro com uma espessura mínima de 21 mm e máxima de 32 mm; coeficiente de transmissão térmica do aro da secção tipo Uh,m = 1,43 W/(m²°C), com classificação à permeabilidade ao ar classe 4, segundo EN 12207, classificação à estanquidade à água classe E1200, segundo EN 12208 e classificação à resistência à carga do vento classe 5, segundo EN 12210; acabamento através do sistema de Envernizamento translúcido Sikkens com tecnologia Duraflex, composto de uma primeira demão de impregnação Lasur Cetol WP56, para a protecção preventiva da madeira contra fungos e ataques de insectos xilófagos, e aplicação posterior de uma camada final de 220 microns, com Lasur Cetol WF952, acabamento mate acetinado, de alta resistência frente à acção dos raios UV e da intempérie; inclusive aplicação de pasta vedante para juntas Kodrin WV470; ferragem perimetral de fecho e segurança Maco Multimatic Aire 12 com WK1, segundo EN 1627, abertura através de cremona de alavanca, puxador Maco Rhapsody em cores standard e abertura de microventilação, com classificação à permeabilidade ao ar classe 4, segundo EN 12207, classificação à estanquidade à água classe E1200, segundo EN 12208 e classificação à resistência à carga do vento classe 5, segundo EN 12210; com pré-aro de alumínio. Inclusive parafusos de aço galvanizado T-Star Plus "SPAX", de cabeça cilíndrica, para fixação do aro ao pré-aro, espuma de poliuretano para vedação da junta entre o aro e o pré-aro para isolamento termo-acústico, fita autocolante, impermeável ao ar e reguladora da humidade, que actua como barreira de vapor e silicone neutro para a vedação da junta exterior entre o aro e a alvenaria.
Critérios considerados na determinação do preço da unidade de obra: O preço não inclui colocação do pré-ar.
Inclui: Limpeza do pré-aro já instalado. Alojamento do aro no pré-aro. Calçamento do aro para a sua posterior fixação. Fixação do aro ao pré-aro. Vedação da junta entre aro e pré-aro. Colocação da barreira de vapor interna. Fixação das guarnições ao pré-aro, pela face interior. Vedação da junta exterior entre aro e obra.
Critério de medição de projecto: Número de unidades previstas, segundo documentação gráfica de Projecto.
Critério de medição de obra: Medir-se-á o número de unidades realmente executadas segundo especificações de Projecto.

| Código | Un | Descrição | Rendimento | Preço | Importância |
|---|---|---|---|---|---|
| mt22rom100hf | Ud | Pré-aro de alumínio para caixilharia de madeira "ROMÁN CLAVERO", de 1600x1400 mm, Segundo NP EN 14351-1. (material) | 1.000 | 40.96 | 40.96 |
| mt22rom010afq | Ud | Janela de madeira de pinho, série IV 68 Climatrend "ROMÁN CLAVERO", uma folha oscilo-batente, dimensões 1600x1400 mm, acabamento através do sistema de Envernizamento translúcido Sikkens com tecnologia Duraflex, composta de folha de 68x78 mm e aro de 68x78 mm, moldura clássica, bites, guarnição de madeira maciça de 70x15 mm e remate no perfil inferior, com suporte de alumínio anodizado e revestimento exterior de madeira, junta perimetral dupla de estanquidade de borracha termoplástica, com capacidade para assentar um vidro com uma espessura mínima de 21 mm e máxima de 32 mm; coeficiente de transmissão térmica do aro da secção tipo Uh,m = 1,43 W/(m²°C), com classificação à permeabilidade ao ar classe 4, segundo EN 12207, classificação à estanquidade à água classe E1200, segundo EN 12208 e classificação à resistência à carga do vento classe 5, segundo EN 12210; ferragem perimetral de fecho e segurança Maco Multimatic Aire 12 com WK1, segundo EN 1627, abertura através de cremona de alavanca, puxador Maco Rhapsody em cores standard e abertura de microventilação, Segundo NP EN 14351-1. (material) | 1.000 | 806.66 | 806.66 |
| mt23xpm015b | Ud | Parafuso de aço galvanizado T-Star Plus "SPAX", de cabeça cilíndrica, de 6 mm de diâmetro e 15 cm de comprimento. (material) | 8.000 | 0.30 | 2.40 |
| mt13blw110a | Ud | Aerossol de 750 cm³ de espuma de poliuretano, de 22,5 kg/m³ de densidade, 140% de expansão, 18 N/cm² de resistência à tracção e 20 N/cm² de resistência à flexão, condutibilidade térmica 0,04 W/(m°C), estável de -40°C a 100°C; para aplicar com pistola; segundo EN 13165. (material) | 0.300 | 7.20 | 2.16 |
| mt22www020 | m | Fita adesiva, impermeável ao vapor de água, de 70 mm de largura, composta por uma película de polietileno laminado sobre uma banda de feltro, fornecida em rolos de 25 m de comprimento. (material) | 6.160 | 0.93 | 5.73 |
| mt22www010b | Ud | Cartucho de 290 ml de vedante adesivo monocomponente, neutro, súper elástico, à base de polímero MS, cor cinzento, com resistência à intempérie e aos raios UV e alongamento até à rotura 750%. (material) | 0.100 | 5.29 | 0.53 |
| op00cla010 |  | Pregadora pneumática. | 1.000 | 0.00 | 0.00 |
| op00gra010 |  | Agrafadora. | 1.000 | 0.00 | 0.00 |
| op00sie010 |  | Serra tico-tico. | 1.000 | 0.00 | 0.00 |
| op00cep010 |  | Plainas. | 1.000 | 0.00 | 0.00 |
| op00ato010 |  | Aparafusadora. | 1.000 | 0.00 | 0.00 |
| mo017 | h | Oficial de 1ª carpinteiro. (mão de obra) | 1.592 | 23.03 | 36.66 |
| mo058 | h | Ajudante de carpinteiro. (mão de obra) | 1.592 | 22.27 | 35.45 |
| % | % | Custos directos complementares | 2 % | 930.55 | 18.61 |
|  |  | Custos directos |  |  | 949.16 |
