# Porta exterior metálica

- Propriedade do ficheiro: CYPE INGENIEROS, S.A.
- Formato: FIEBDC-3/2002
- Moeda: EUR
- Custos indirectos: 3.00 %
- IVA: 23.00 %

## L Vãos

### LE Portas exteriores

#### LEA De aço

**LEA010** Ud Porta exterior metálica.
Porta de entrada de uma folha de 52 mm de espessura, 840x2040 mm de vão e altura de passagem, acabamento pintado com resina de epóxi cor branca formada por duas chapas de aço galvanizado de 1 mm de espessura, dobradas, cunhadas com uma almofada superior e outra inferior a uma face, ensambladas e montadas, com câmara intermédia preenchida com poliuretano, sobre aro de aço galvanizado de 1,5 mm de espessura com ganchos de ancoragem à obra, fechadura com três pontos de fecho, pré-aro de aço galvanizado com ganchos de ancoragem à obra e guarnição. Inclusive silicone neutro para a vedação das juntas perimetrais.
Inclui: Colocação do pré-aro. Colocação da porta. Ajuste final da folha. Vedação de juntas perimetrais.
Critério de medição de projecto: Número de unidades previstas, segundo documentação gráfica de Projecto.
Critério de medição de obra: Medir-se-á o número de unidades realmente executadas segundo especificações de Projecto.

| Código | Un | Descrição | Rendimento | Preço | Importância |
|---|---|---|---|---|---|
| mt26pec010raag | Ud | Porta de entrada de uma folha de 52 mm de espessura, 840x2040 mm de vão e altura de passagem, acabamento pintado com resina de epóxi cor branca formada por duas chapas de aço galvanizado de 1 mm de espessura, dobradas, cunhadas com uma almofada superior e outra inferior a uma face, ensambladas e montadas, com câmara intermédia preenchida com poliuretano, sobre aro de aço galvanizado de 1,5 mm de espessura com ganchos de ancoragem à obra, guarnição, inclusive dobradiças de aço latonado com regulação nas três direcções, segundo EN 1935, pernos anti-arrombamento, visor, fechadura de segurança embutida com três pontos de fecho, cilindro de latão com chave, espelho de segurança redondo e maçaneta para a parte exterior e espelho e manivela de latão para a parte interior. (material) | 1.000 | 349.31 | 349.31 |
| mt26pec015a | Ud | Pré-aro de aço galvanizado, para porta de entrada de aço galvanizado de uma folha, com ganchos de ancoragem à obra. (material) | 1.000 | 50.00 | 50.00 |
| mt15sja100 | Ud | Cartucho de pasta de silicone neutro. (material) | 0.200 | 3.13 | 0.63 |
| op00ato010 |  | Aparafusadora. | 1.000 | 0.00 | 0.00 |
| mo020 | h | Oficial de 1ª construção. (mão de obra) | 0.500 | 22.68 | 11.34 |
| mo113 | h | Operário não qualificado construção. (mão de obra) | 0.500 | 21.45 | 10.73 |
| mo018 | h | Oficial de 1ª serralheiro. (mão de obra) | 0.620 | 22.98 | 14.25 |
| mo059 | h | Ajudante de serralheiro. (mão de obra) | 0.620 | 22.20 | 13.76 |
| % | % | Custos directos complementares | 2 % | 450.02 | 9.00 |
|  |  | Custos directos |  |  | 459.02 |
