# Bloco-porta exterior de entrada a habitação, cega, de aço galvanizado, com faixas horizontais

- Propriedade do ficheiro: CYPE INGENIEROS, S.A.
- Formato: FIEBDC-3/2002
- Moeda: EUR
- Custos indirectos: 3.00 %
- IVA: 23.00 %

## L Vãos

### LE Portas exteriores

#### LEA De aço

**LEA024** Ud Bloco-porta exterior de entrada a habitação, cega, de aço galvanizado, com faixas horizontais.
Bloco-porta exterior de entrada a habitação, cega, de uma folha, com faixas horizontais fresadas, 800x2000 mm de vão e altura de passagem, composto por duas chapas de aço galvanizado de 1 mm de espessura, dobradas, ensambladas e montadas, com câmara intermédia preenchida com poliuretano injectado de alta densidade, acabamento lacado cor branca nas suas faces e cantos, caixilho de aço e aro de aço galvanizado de 1,5 mm de espessura e 100 mm de largura com ganchos de ancoragem à obra, com fechadura de segurança com quatro pontos frontaiss de fecho e fechadura adicional; sem pré-aro. Inclusive ganchos de ancoragem para a fixação do aro ao paramento, guarnição de grande largura, acabamento lacado cor branca e perfil de fixação de 40 mm de largura, acabamento lacado cor branca.
Critérios considerados na determinação do preço da unidade de obra: O preço não inclui o assentamento da caixilharia.
Inclui: Marcação de pontos de fixação. Alojamento e calçamento do aro na abertura do paramento. Colocação da folha. Enchimento da folga entre aro e paramento con espuma de poliuretano. Colocação de ferragens de fecho e acessórios. Colocação de guarnições e alizares. Ajuste final.
Critério de medição de projecto: Número de unidades previstas, segundo documentação gráfica de Projecto.
Critério de medição de obra: Medir-se-á o número de unidades realmente executadas segundo especificações de Projecto.

| Código | Un | Descrição | Rendimento | Preço | Importância |
|---|---|---|---|---|---|
| mt26pet030bapb | Ud | Bloco-porta exterior de entrada a habitação, cega, de uma folha, com faixas horizontais fresadas, 800x2000 mm de vão e altura de passagem, composto por duas chapas de aço galvanizado de 1 mm de espessura, dobradas, ensambladas e montadas, com câmara intermédia preenchida com poliuretano injectado de alta densidade, acabamento lacado cor branca nas suas faces e cantos, caixilho de aço e aro de aço galvanizado de 1,5 mm de espessura e 100 mm de largura com ganchos de ancoragem à obra, com fechadura de segurança com quatro pontos frontaiss de fecho e fechadura adicional, dobradiças de alta segurança, anti-alavanca, manivela curva com espelho redondo, de aço inoxidável, maçaneta circular com espelho redondo, de aço inoxidável e junta perimetral de estanquidade de borracha. (material) | 1.000 | 691.17 | 691.17 |
| mt26pet135a | m | Perfil de fixação de 40 mm de largura, acabamento lacado cor branca. (material) | 4.800 | 25.28 | 121.34 |
| mt26pet140a | m | Guarnição de grande largura, acabamento lacado cor branca, para colocar em muro de 150 mm de espessura. (material) | 4.800 | 31.94 | 153.31 |
| mt22www040 | Ud | Aerossol de 750 ml de espuma adesiva auto-expansível, elástica, de poliuretano monocomponente, de 25 kg/m³ de densidade, condutibilidade térmica 0,0345 W/(m°C), 135% de expansão, alongamento até à rotura 45% e 7 N/cm² de resistência à tracção, estável de -40°C a 90°C; para aplicar com pistola; segundo EN 13165. (material) | 0.100 | 8.37 | 0.84 |
| mo018 | h | Oficial de 1ª serralheiro. (mão de obra) | 1.150 | 22.98 | 26.43 |
| mo059 | h | Ajudante de serralheiro. (mão de obra) | 0.950 | 22.20 | 21.09 |
| % | % | Custos directos complementares | 2 % | 1014.18 | 20.28 |
|  |  | Custos directos |  |  | 1034.46 |
