# Porta corta-fogo de aço galvanizado

- Propriedade do ficheiro: CYPE INGENIEROS, S.A.
- Formato: FIEBDC-3/2002
- Moeda: EUR
- Custos indirectos: 3.00 %
- IVA: 23.00 %

## L Vãos

### LF Portas corta-fogo

#### LFA De aço

**LFA010** Ud Porta corta-fogo de aço galvanizado.
Porta corta-fogo pivotante homologada, EI2 120-C5, de uma folha de 74 mm de espessura, 800x2000 mm de vão e altura de passagem, acabamento lacado em cor branca formada por 3 chapas de aço galvanizado de 0,8 mm de espessura, dobradas, ensambladas e montadas, com câmara intermédia de lã de rocha de alta densidade e placas de gesso cartonado, sobre aro de aço galvanizado de 1,5 mm de espessura com junta intumescente e ganchos de ancoragem à obra, inclusive mola para utilização moderada. Inclusive silicone neutro para a vedação das juntas perimetrais.
Inclui: Marcação de pontos de fixação e aprumo do aro. Fixação do aro ao paramento. Vedação de juntas perimetrais. Colocação da folha. Colocação de ferragens de fecho e acessórios.
Critério de medição de projecto: Número de unidades previstas, segundo documentação gráfica de Projecto.
Critério de medição de obra: Medir-se-á o número de unidades realmente executadas segundo especificações de Projecto.

| Código | Un | Descrição | Rendimento | Preço | Importância |
|---|---|---|---|---|---|
| mt26pca020gd | Ud | Porta corta-fogo pivotante homologada, EI2 120-C5, segundo EN 1634-1, de uma folha de 74 mm de espessura, 800x2000 mm de vão e altura de passagem, para uma abertura de obra de 900x2050 mm, acabamento lacado em cor branca formada por 3 chapas de aço galvanizado de 0,8 mm de espessura, dobradas, ensambladas e montadas, com câmara intermédia de lã de rocha de alta densidade e placas de gesso cartonado, sobre aro de aço galvanizado de 1,5 mm de espessura com junta intumescente e ganchos de ancoragem à obra, inclusive quatro dobradiças de dupla pala reguláveis em altura, soldadas ao aro e aparafusadas à folha, segundo EN 1935, fechadura embutida de fecho de um ponto, espelhos, cilindro, chaves e manivelas anti-engate CF de nylon cor preto. (material) | 1.000 | 383.77 | 383.77 |
| mt26pca100a | Ud | Mola para utilização moderada de porta corta-fogo de uma folha, segundo EN 1154. (material) | 1.000 | 97.02 | 97.02 |
| mt22www050b | Ud | Cartucho de 300 ml de silicone neutro oxímico, de elasticidade permanente e cura rápida, cor cinzento, intervalo de temperatura de trabalho de -60 a 150°C, com resistência aos raios UV, dureza Shore A aproximada de 22, segundo EN ISO 868 e alongamento na rotura >= 800%, segundo EN ISO 8339. (material) | 0.896 | 4.73 | 4.24 |
| op00ato010 |  | Aparafusadora. | 1.000 | 0.00 | 0.00 |
| mo020 | h | Oficial de 1ª construção. (mão de obra) | 0.470 | 22.68 | 10.66 |
| mo077 | h | Ajudante de construção. (mão de obra) | 0.470 | 22.13 | 10.40 |
| % | % | Custos directos complementares | 2 % | 506.09 | 10.12 |
|  |  | Custos directos |  |  | 516.21 |
