# Bloco-porta corta-fogo, de madeira

- Propriedade do ficheiro: CYPE INGENIEROS, S.A.
- Formato: FIEBDC-3/2002
- Moeda: EUR
- Custos indirectos: 3.00 %
- IVA: 23.00 %

## L Vãos

### LF Portas corta-fogo

#### LFM De madeira

**LFM110** Ud Bloco-porta corta-fogo, de madeira.
Bloco-porta corta-fogo homologado, de madeira, EI2 30-C5, de uma folha, lisa, de 203x82,5x4,5 cm, composto por alma de painel aglomerado de partículas ignífugo, revestido com laminado de alta pressão (HPL), formado por várias camadas de papel kraft impregnadas em resina fenólica, orlas de madeira maciça, caixilho de madeira maciça e aro de madeira maciça,. Inclusive guarnição em ambas as faces, dobradiças, asa e fechadura de aço inoxidável, acessórios, ferragens de pendurar, juntas intumescentes, mola aérea, dispositivos de segurança e espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bcf030ay | Ud | Bloco-porta corta-fogo homologado, de madeira, EI2 30-C5, segundo EN 1634-1, de uma folha, lisa, de 203x82,5x4,5 cm, composto por alma de painel aglomerado de partículas ignífugo, revestido com laminado de alta pressão (HPL), formado por várias camadas de papel kraft impregnadas em resina fenólica, orlas de madeira maciça, caixilho de madeira maciça e aro de madeira maciça, com guarnição em ambas as faces, dobradiças, asa e fechadura de aço inoxidável, acessórios e ferragens de pendurar, juntas intumescentes, duas placas isolantes termo-expansíveis na caixa da fechadura, com função anti-pânico, mola aérea, segundo EN 1154 e dispositivos de segurança. (material) | 1.000 | 279.05 | 279.05 |
| mt22www041a | Ud | Aerossol de 750 ml de espuma adesiva auto-expansível, ignífuga, de poliuretano monocomponente, com uma resistência ao fogo de 240 minutos, Euroclasse B-s2, d0 de reacção ao fogo, segundo NP EN 13501-1, de 18 kg/m³ de densidade, condutibilidade térmica 0,04 W/(m°C), alongamento até à rotura 18% e 8 N/cm² de resistência à tracção, estável de -40°C a 100°C; para aplicar com pistola; segundo EN 13165. (material) | 0.100 | 12.86 | 1.29 |
| op00sie010 |  | Serra tico-tico. | 1.000 | 0.00 | 0.00 |
| op00cep010 |  | Plainas. | 1.000 | 0.00 | 0.00 |
| op00ato010 |  | Aparafusadora. | 1.000 | 0.00 | 0.00 |
| op00tro010 |  | Cortadora de disco para bancada. | 1.000 | 0.00 | 0.00 |
| mo017 | h | Oficial de 1ª carpinteiro. (mão de obra) | 1.250 | 23.03 | 28.79 |
| mo058 | h | Ajudante de carpinteiro. (mão de obra) | 1.050 | 22.27 | 23.38 |
| % | % | Custos directos complementares | 2 % | 332.51 | 6.65 |
|  |  | Custos directos |  |  | 339.16 |
