# Bloco-porta corta-fogo, de madeira

- Propriedade do ficheiro: CYPE INGENIEROS, S.A.
- Formato: FIEBDC-3/2002
- Moeda: EUR
- Custos indirectos: 3.00 %
- IVA: 23.00 %

## L Vãos

### LF Portas corta-fogo

#### LFM De madeira

**LFM110** Ud Bloco-porta corta-fogo, de madeira.
Bloco-porta corta-fogo homologado, de madeira, EI2 30-C5, de uma folha, lisa, de 203x82,5x4,5 cm, composto por alma de painel aglomerado de partículas ignífugo, acabamento lacado em cor branca nas suas faces e cantos, caixilho de madeira maciça e aro de madeira maciça, com visor circular homologado de 200 mm de diâmetro. Inclusive guarnição em ambas as faces, dobradiças, asa e fechadura de aço inoxidável, acessórios, ferragens de pendurar, visor circular homologado de 200 mm de diâmetro, juntas intumescentes, mola aérea, dispositivos de segurança e espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bcf040ie | Ud | Bloco-porta corta-fogo homologado, de madeira, EI2 30-C5, segundo EN 1634-1, de uma folha, lisa, de 203x82,5x4,5 cm, composto por alma de painel aglomerado de partículas ignífugo, acabamento lacado em cor branca nas suas faces e cantos, caixilho de madeira maciça e aro de madeira maciça, com guarnição em ambas as faces, dobradiças, asa e fechadura de aço inoxidável, acessórios e ferragens de pendurar, visor circular homologado de 200 mm de diâmetro, com aros de aço inoxidável e vidro corta-fogo EI1 30, juntas intumescentes, duas placas isolantes termo-expansíveis na caixa da fechadura, com função anti-pânico, mola aérea, segundo EN 1154 e dispositivos de segurança. (material) | 1.000 | 428.96 | 428.96 |
| mt22www041a | Ud | Aerossol de 750 ml de espuma adesiva auto-expansível, ignífuga, de poliuretano monocomponente, com uma resistência ao fogo de 240 minutos, Euroclasse B-s2, d0 de reacção ao fogo, segundo NP EN 13501-1, de 18 kg/m³ de densidade, condutibilidade térmica 0,04 W/(m°C), alongamento até à rotura 18% e 8 N/cm² de resistência à tracção, estável de -40°C a 100°C; para aplicar com pistola; segundo EN 13165. (material) | 0.100 | 12.86 | 1.29 |
| op00sie010 |  | Serra tico-tico. | 1.000 | 0.00 | 0.00 |
| op00cep010 |  | Plainas. | 1.000 | 0.00 | 0.00 |
| op00ato010 |  | Aparafusadora. | 1.000 | 0.00 | 0.00 |
| op00tro010 |  | Cortadora de disco para bancada. | 1.000 | 0.00 | 0.00 |
| mo017 | h | Oficial de 1ª carpinteiro. (mão de obra) | 1.250 | 23.03 | 28.79 |
| mo058 | h | Ajudante de carpinteiro. (mão de obra) | 1.050 | 22.27 | 23.38 |
| % | % | Custos directos complementares | 2 % | 482.42 | 9.65 |
|  |  | Custos directos |  |  | 492.07 |
