# Portão basculante para garagem, de aço galvanizado

- Propriedade do ficheiro: CYPE INGENIEROS, S.A.
- Formato: FIEBDC-3/2002
- Moeda: EUR
- Custos indirectos: 3.00 %
- IVA: 23.00 %

## L Vãos

### LG Portas de garagem

#### LGA De aço

**LGA030** Ud Portão basculante para garagem, de aço galvanizado.
Portão basculante para garagem, preleva de compensação por contrapesos, formado por chapa dobrada de aço galvanizado, de textura acanalada, 400x210 cm, com acabamento plastificado com PVC (imitação madeira), com abertura manual.
Inclui: Colocação e fixação do aro. Instalação do portão de garagem. Montagem dos tirantes de fixação. Montagem do sistema de abertura. Montagem do sistema de accionamento. Inspecção e lubrificação dos mecanismos.
Critério de medição de projecto: Número de unidades previstas, segundo documentação gráfica de Projecto.
Critério de medição de obra: Medir-se-á o número de unidades realmente executadas segundo especificações de Projecto.

| Código | Un | Descrição | Rendimento | Preço | Importância |
|---|---|---|---|---|---|
| mt26pgb030gj | Ud | Portão basculante para garagem, preleva de compensação por contrapesos, formado por chapa dobrada de aço galvanizado, de textura acanalada, 400x210 cm, com acabamento plastificado com PVC (imitação madeira), jogo de ferragens, tirantes de fixação, fechadura e puxador de duas faces. Segundo EN 13241-1. (material) | 1.000 | 2329.80 | 2329.80 |
| op00ato010 |  | Aparafusadora. | 1.000 | 0.00 | 0.00 |
| op00tal010 |  | Berbequim. | 1.000 | 0.00 | 0.00 |
| op00amo010 |  | Rebarbadora. | 1.000 | 0.00 | 0.00 |
| mo020 | h | Oficial de 1ª construção. (mão de obra) | 0.756 | 22.68 | 17.15 |
| mo113 | h | Operário não qualificado construção. (mão de obra) | 0.756 | 21.45 | 16.22 |
| mo018 | h | Oficial de 1ª serralheiro. (mão de obra) | 1.764 | 22.98 | 40.54 |
| mo059 | h | Ajudante de serralheiro. (mão de obra) | 1.764 | 22.20 | 39.16 |
| % | % | Custos directos complementares | 2 % | 2442.87 | 48.86 |
|  |  | Custos directos |  |  | 2491.73 |
