# Portão basculante para garagem, de aço galvanizado

- Propriedade do ficheiro: CYPE INGENIEROS, S.A.
- Formato: FIEBDC-3/2002
- Moeda: EUR
- Custos indirectos: 3.00 %
- IVA: 23.00 %

## L Vãos

### LG Portas de garagem

#### LGA De aço

**LGA030** Ud Portão basculante para garagem, de aço galvanizado.
Portão basculante para garagem, preleva de compensação por contrapesos, formado por chapa dobrada de aço galvanizado, de textura acanalada, 300x250 cm, com acabamento pré-lacado de cor branca, com abertura automática. Inclusive material de ligação eléctrica e equipamento de motorização.
Inclui: Colocação e fixação do aro. Instalação do portão de garagem. Montagem dos tirantes de fixação. Montagem do sistema de abertura. Montagem do sistema de accionamento. Ligação eléctrica. Inspecção e lubrificação dos mecanismos. Colocação em funcionamento.
Critério de medição de projecto: Número de unidades previstas, segundo documentação gráfica de Projecto.
Critério de medição de obra: Medir-se-á o número de unidades realmente executadas segundo especificações de Projecto.

| Código | Un | Descrição | Rendimento | Preço | Importância |
|---|---|---|---|---|---|
| mt26pgb030ef | Ud | Portão basculante para garagem, preleva de compensação por contrapesos, formado por chapa dobrada de aço galvanizado, de textura acanalada, 300x250 cm, com acabamento pré-lacado de cor branca, jogo de ferragens, tirantes de fixação, fechadura e puxador de duas faces. Segundo EN 13241-1. (material) | 1.000 | 2072.70 | 2072.70 |
| mt26egm010gf | Ud | Equipamento de motorização para abertura e fecho automático, para portão de garagem basculante preleva de até 60 kg de peso. (material) | 1.000 | 450.00 | 450.00 |
| mt26egm012 | Ud | Acessórios (fechadura, botão de pressão, emissor, receptor e fotocélula) para automatização de portão de garagem. (material) | 1.000 | 305.00 | 305.00 |
| op00ato010 |  | Aparafusadora. | 1.000 | 0.00 | 0.00 |
| op00tal010 |  | Berbequim. | 1.000 | 0.00 | 0.00 |
| op00amo010 |  | Rebarbadora. | 1.000 | 0.00 | 0.00 |
| mo020 | h | Oficial de 1ª construção. (mão de obra) | 0.825 | 22.68 | 18.71 |
| mo113 | h | Operário não qualificado construção. (mão de obra) | 0.825 | 21.45 | 17.70 |
| mo018 | h | Oficial de 1ª serralheiro. (mão de obra) | 1.925 | 22.98 | 44.24 |
| mo059 | h | Ajudante de serralheiro. (mão de obra) | 1.925 | 22.20 | 42.74 |
| mo003 | h | Oficial de 1ª electricista. (mão de obra) | 5.000 | 23.31 | 116.55 |
| % | % | Custos directos complementares | 2 % | 3067.64 | 61.35 |
|  |  | Custos directos |  |  | 3128.99 |
