# Porta interior de batente, de madeira

- Propriedade do ficheiro: CYPE INGENIEROS, S.A.
- Formato: FIEBDC-3/2002
- Moeda: EUR
- Custos indirectos: 3.00 %
- IVA: 23.00 %

## L Vãos

### LP Portas interiores

#### LPM De madeira

**LPM010** Ud Porta interior de batente, de madeira.
Porta interior de batente, cega, de uma folha de 210x62,5x4 cm, de painel de aglomerado, contraplacado com pinho da região, envernizada em oficina, com molduras sobrepostas de forma recta; aro de madeira maciça. Incluindo guarnição do mesmo material e acabamento que a folha, dobradiças, ferragens de pendurar, de fechadura e puxador par sobre espelho comprido de latão, cor preto, acabamento brilhante, série básica.
Inclui: Colocação da porta. Colocação, aprumo e nivelamento de aros. Colocação dos elementos de fixação de aros. Colocação das ferragens de pendurar. Colocação da folha. Colocação das ferragens de fecho. Colocação de acessórios. Ajuste final.
Critério de medição de projecto: Número de unidades previstas, segundo documentação gráfica de Projecto.
Critério de medição de obra: Medir-se-á o número de unidades realmente executadas segundo especificações de Projecto.

| Código | Un | Descrição | Rendimento | Preço | Importância |
|---|---|---|---|---|---|
| mt22aap012a | Ud | Aro de madeira maciça, para porta de uma folha, com elementos de fixação. (material) | 1.000 | 24.80 | 24.80 |
| mt22pxg020abx | Ud | Porta interior cega, de painel de aglomerado, contraplacado com pinho da região, envernizada em oficina, com molduras sobrepostas de forma recta, de 210x62,5x4 cm. (material) | 1.000 | 118.40 | 118.40 |
| mt22ata010abf | m | Guarnição de MDF, com folheado de madeira, pinho da região, 70x10 mm, envernizado em oficina. (material) | 10.000 | 1.61 | 16.10 |
| mt23ibl010jb | Ud | Dobradiça de 100x58 mm, com remate, de latão, acabamento brilhante, para porta interior. (material) | 3.000 | 0.81 | 2.43 |
| mt23ppb031 | Ud | Parafuso de latão 21/35 mm. (material) | 18.000 | 0.07 | 1.26 |
| mt23ppb200 | Ud | Fechadura de embutir, frente, acessórios e parafusos de fixação, para porta interior, segundo EN 12209. (material) | 1.000 | 12.42 | 12.42 |
| mt23hbl010aa | Ud | Jogo de puxador par e espelho comprido de latão, cor preto, acabamento brilhante, série básica, para porta interior. (material) | 1.000 | 8.94 | 8.94 |
| op00cla010 |  | Pregadora pneumática. | 1.000 | 0.00 | 0.00 |
| op00gra010 |  | Agrafadora. | 1.000 | 0.00 | 0.00 |
| op00sie010 |  | Serra tico-tico. | 1.000 | 0.00 | 0.00 |
| op00cep010 |  | Plainas. | 1.000 | 0.00 | 0.00 |
| op00ato010 |  | Aparafusadora. | 1.000 | 0.00 | 0.00 |
| op00tro010 |  | Cortadora de disco para bancada. | 1.000 | 0.00 | 0.00 |
| mo017 | h | Oficial de 1ª carpinteiro. (mão de obra) | 0.900 | 23.03 | 20.73 |
| mo058 | h | Ajudante de carpinteiro. (mão de obra) | 0.900 | 22.27 | 20.04 |
| % | % | Custos directos complementares | 2 % | 225.12 | 4.50 |
|  |  | Custos directos |  |  | 229.62 |
