# Gelosia de lâminas de madeira

- Propriedade do ficheiro: CYPE INGENIEROS, S.A.
- Formato: FIEBDC-3/2002
- Moeda: EUR
- Custos indirectos: 3.00 %
- IVA: 23.00 %

## L Vãos

### LS Protecções solares

#### LSZ Gelosias

**LSZ020** m² Gelosia de lâminas de madeira.
Gelosia fixa formada por lâminas fixas de madeira de cedro vermelho, de 140 mm de largura, com tratamento fungicida e acabamento pintado para exterior, colocadas em posição horizontal, faceadas com o aro composto por perfis de alumínio anodizado de cor a escolher e elementos para fixação das lâminas de aço inoxidável. Inclusive barras para fixação através de aparafusamento em alvenaria com buchas de nylon e parafusos de aço.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4.000 | 0.29 | 1.16 |
| mt22pce010b | m² | Gelosia fixa formada por lâminas fixas de madeira de cedro vermelho, de 140 mm de largura, com tratamento fungicida e acabamento pintado para exterior, colocadas em posição horizontal, faceadas com o aro composto por perfis de alumínio anodizado de cor a escolher e elementos para fixação das lâminas de aço inoxidável. (material) | 1.000 | 192.50 | 192.50 |
| op00ato010 |  | Aparafusadora. | 1.000 | 0.00 | 0.00 |
| mo018 | h | Oficial de 1ª serralheiro. (mão de obra) | 0.340 | 22.98 | 7.81 |
| mo059 | h | Ajudante de serralheiro. (mão de obra) | 0.340 | 22.20 | 7.55 |
| % | % | Custos directos complementares | 2 % | 209.02 | 4.18 |
|  |  | Custos directos |  |  | 213.20 |
