# Gelosia de lâminas de alumínio

- Propriedade do ficheiro: CYPE INGENIEROS, S.A.
- Formato: FIEBDC-3/2002
- Moeda: EUR
- Custos indirectos: 3.00 %
- IVA: 23.00 %

## L Vãos

### LS Protecções solares

#### LSZ Gelosias

**LSZ030** m² Gelosia de lâminas de alumínio.
Gelosia fixa de alumínio lacado com poliéster de pelo menos 60 microns de espessura, cor a escolher, para montar em posição vertical, formada por lâminas fixas, de secção ovalada, de 100x30 mm, colocadas em posição horizontal, aro de chapa, de 100x10 mm. Inclusive barras para fixação através de aparafusamento em alvenaria com buchas de nylon e parafusos de aço.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4.000 | 0.29 | 1.16 |
| mt25pce030b | m² | Gelosia fixa de alumínio lacado com poliéster de pelo menos 60 microns de espessura, cor a escolher, para montar em posição vertical, formada por lâminas fixas, de secção ovalada, de 100x30 mm, colocadas em posição horizontal, aro de chapa, de 100x10 mm. (material) | 1.000 | 99.00 | 99.00 |
| op00ato010 |  | Aparafusadora. | 1.000 | 0.00 | 0.00 |
| mo018 | h | Oficial de 1ª serralheiro. (mão de obra) | 0.340 | 22.98 | 7.81 |
| mo059 | h | Ajudante de serralheiro. (mão de obra) | 0.340 | 22.20 | 7.55 |
| % | % | Custos directos complementares | 2 % | 115.52 | 2.31 |
|  |  | Custos directos |  |  | 117.83 |
