# Gelosia de lâminas cerâmicas extrudidas

- Propriedade do ficheiro: CYPE INGENIEROS, S.A.
- Formato: FIEBDC-3/2002
- Moeda: EUR
- Custos indirectos: 3.00 %
- IVA: 23.00 %

## L Vãos

### LS Protecções solares

#### LSZ Gelosias

**LSZ060** m² Gelosia de lâminas cerâmicas extrudidas.
Gelosia de lâminas cerâmicas extrudidas de secção quadrada, de 50x50 mm e 1800 mm de comprimento, gama de cores naturais, com subestrutura suporte composta de perfis verticais de alumínio extrudido de liga 6063 e tratamento térmico T5, de 4 mm de espessura média, suportes de alumínio para sustentação e suportes de alumínio para retenção dos perfis verticais fixados através de ancoragens e parafusos de aço inoxidável A2 segundo DIN 7504-K, de cabeça hexagonal.
Inclui: Marcação. Disposição, nivelação e montagem da subestrutura suporte. Disposição das lâminas. Recortes e ajustes das lâminas. Fixação definitiva das lâminas à substrutura suporte. Limpeza final.
Critério de medição de projecto: Superfície medida segundo documentação gráfica de Projecto, sem duplicar esquinas nem encontros, descontando todas as aberturas.
Critério de medição de obra: Medir-se-á a superfície realmente executada segundo especificações de Projecto, sem duplicar esquinas nem encontros, descontando todas as aberturas.

| Código | Un | Descrição | Rendimento | Preço | Importância |
|---|---|---|---|---|---|
| mt12pcm120A | m | Lâmina cerâmica extrudida, de secção quadrada, de 50x50 mm e 1800 mm de comprimento, gama de cores naturais. (material) | 10.000 | 13.58 | 135.80 |
| mt12pcm106n | Ud | Repercussão, por m de lâmina cerâmica extrudida, de ancoragens metálicas e parafusos para fixação da lâmina aos perfis verticais. (material) | 10.000 | 4.53 | 45.30 |
| mt12pcm107 | m | Tubo interior de segurança de alumínio, para lâmina cerâmica extrudida. (material) | 10.000 | 1.21 | 12.10 |
| mt12pcm105n | m² | Subestrutura suporte composta de perfis verticais de alumínio extrudido de liga 6063 e tratamento térmico T5, de 4 mm de espessura média, suportes de alumínio para sustentação e suportes de alumínio para retenção dos perfis verticais fixados através de ancoragens e parafusos de aço inoxidável A2 segundo DIN 7504-K, de cabeça hexagonal. (material) | 1.000 | 11.11 | 11.11 |
| op00ato010 |  | Aparafusadora. | 1.000 | 0.00 | 0.00 |
| mo052 | h | Oficial de 1ª montador de sistemas de fachadas pré-fabricadas. (mão de obra) | 3.250 | 23.31 | 75.76 |
| mo099 | h | Ajudante de montador de sistemas de fachadas pré-fabricadas. (mão de obra) | 3.250 | 22.13 | 71.92 |
| % | % | Custos directos complementares | 3 % | 351.99 | 10.56 |
|  |  | Custos directos |  |  | 362.55 |
