# Porta acústica, de aço

- Propriedade do ficheiro: CYPE INGENIEROS, S.A.
- Formato: FIEBDC-3/2002
- Moeda: EUR
- Custos indirectos: 3.00 %
- IVA: 23.00 %

## L Vãos

### LU Portas acústicas

#### LUA De aço

**LUA010** Ud Porta acústica, de aço.
Porta acústica interior de uma folha de batente, formada por duas chapas de aço, de 800x2000 mm de vão e altura de passagem e 50 mm de espessura, lacadas em cor a escolher, com reforços interiores longitudinais, entre os que se coloca um composto isolante multicamada, absorvente sonoro, com isolamento a sons de condução aérea de 52 dBA; inclusive aro metálico, vedante de neopreno para junta perimetral de estanquidade, duas dobradiças e puxador de fecho de pressão. Inclusive silicone neutro para a vedação das juntas perimetrais.
Inclui: Marcação de pontos de fixação e aprumo do aro. Fixação do aro ao paramento. Vedação de juntas perimetrais. Colocação da folha. Colocação de ferragens de fecho e acessórios.
Critério de medição de projecto: Número de unidades previstas, segundo documentação gráfica de Projecto.
Critério de medição de obra: Medir-se-á o número de unidades realmente executadas segundo especificações de Projecto.

| Código | Un | Descrição | Rendimento | Preço | Importância |
|---|---|---|---|---|---|
| mt26pac010b | Ud | Porta acústica interior de uma folha de batente, formada por duas chapas de aço, de 800x2000 mm de vão e altura de passagem e 50 mm de espessura, lacadas em cor a escolher, com reforços interiores longitudinais, entre os que se coloca um composto isolante multicamada, absorvente sonoro, com isolamento a sons de condução aérea de 52 dBA; inclusive aro metálico, vedante de neopreno para junta perimetral de estanquidade, duas dobradiças e puxador de fecho de pressão. (material) | 1.000 | 1034.89 | 1034.89 |
| mt22www050b | Ud | Cartucho de 300 ml de silicone neutro oxímico, de elasticidade permanente e cura rápida, cor cinzento, intervalo de temperatura de trabalho de -60 a 150°C, com resistência aos raios UV, dureza Shore A aproximada de 22, segundo EN ISO 868 e alongamento na rotura >= 800%, segundo EN ISO 8339. (material) | 0.896 | 4.73 | 4.24 |
| op00ato010 |  | Aparafusadora. | 1.000 | 0.00 | 0.00 |
| mo020 | h | Oficial de 1ª construção. (mão de obra) | 0.500 | 22.68 | 11.34 |
| mo077 | h | Ajudante de construção. (mão de obra) | 0.500 | 22.13 | 11.07 |
| % | % | Custos directos complementares | 2 % | 1061.54 | 21.23 |
|  |  | Custos directos |  |  | 1082.77 |
