# Isolamento térmico de tubagens

- Propriedade do ficheiro: CYPE INGENIEROS, S.A.
- Formato: FIEBDC-3/2002
- Moeda: EUR
- Custos indirectos: 3.00 %
- IVA: 23.00 %

## N Isolamentos e impermeabilizações

### NA Isolamentos térmicos

#### NAA Tubagens e tubos de queda

**NAA010** m Isolamento térmico de tubagens.
Isolamento térmico de tubagem em instalação exterior de aquecimento, colocada superficialmente, para a distribuição de fluidos quentes (de +40°C a +60°C), formado por manga isolante moldada de lã de vidro, aberta longitudinalmente pela geratriz, de 21,0 mm de diâmetro interior e 40,0 mm de espessura, protecção com emulsão asfáltica e revestimento de chapa de alumínio.
Inclui: Preparação da superfície suporte. Implantação e corte do isolamento. Colocação do isolamento. Execução do revestimento de alumínio sobre a superfície do isolamento.
Critério de medição de projecto: Comprimento medido segundo documentação gráfica de Projecto.
Critério de medição de obra: Medir-se-á o comprimento realmente executado segundo especificações de Projecto.

| Código | Un | Descrição | Rendimento | Preço | Importância |
|---|---|---|---|---|---|
| mt17coe080ab | m | Manga isolante moldada de lã de vidro, aberta longitudinalmente pela geratriz, de 21 mm de diâmetro interior e 40,0 mm de espessura. (material) | 1.050 | 4.18 | 4.39 |
| mt17coe120 | kg | Emulsão asfáltica para protecção de mangas isolantes de lã de vidro. (material) | 0.317 | 2.04 | 0.65 |
| mt17coe150 | m² | Chapa de alumínio de 0,6 mm de espessura, colocada, bordeada, sobreposta e rebitada, para recobrimento de tubagens previamente isoladas. (material) | 0.317 | 43.26 | 13.71 |
| mo054 | h | Oficial de 1ª montador de isolamentos. (mão de obra) | 0.100 | 23.31 | 2.33 |
| mo101 | h | Ajudante de montador de isolamentos. (mão de obra) | 0.100 | 22.13 | 2.21 |
| % | % | Custos directos complementares | 2 % | 23.29 | 0.47 |
|  |  | Custos directos |  |  | 23.76 |
