# Isolamento térmico de tubagens

- Propriedade do ficheiro: CYPE INGENIEROS, S.A.
- Formato: FIEBDC-3/2002
- Moeda: EUR
- Custos indirectos: 3.00 %
- IVA: 23.00 %

## N Isolamentos e impermeabilizações

### NA Isolamentos térmicos

#### NAA Tubagens e tubos de queda

**NAA010** m Isolamento térmico de tubagens.
Isolamento térmico de tubagem em instalação térmica de processos industriais, formado por manga isolante de lã de rocha, de 17,0 mm de diâmetro interior e 25,0 mm de espessura, com um corte longitudinal para facilitar a sua montagem.
Inclui: Preparação da superfície suporte. Implantação e corte do isolamento. Colocação do isolamento.
Critério de medição de projecto: Comprimento medido segundo documentação gráfica de Projecto.
Critério de medição de obra: Medir-se-á o comprimento realmente executado segundo especificações de Projecto.

| Código | Un | Descrição | Rendimento | Preço | Importância |
|---|---|---|---|---|---|
| mt17crw020baa | m | Manga isolante de lã de rocha, de 17 mm de diâmetro interior e 25 mm de espessura, com um corte longitudinal para facilitar a sua montagem, com utilização em instalações químicas, petroquímicas e todas aquelas onde se requerem altas prestações técnicas. (material) | 1.050 | 3.23 | 3.39 |
| mo054 | h | Oficial de 1ª montador de isolamentos. (mão de obra) | 0.085 | 23.31 | 1.98 |
| mo101 | h | Ajudante de montador de isolamentos. (mão de obra) | 0.085 | 22.13 | 1.88 |
| % | % | Custos directos complementares | 2 % | 7.25 | 0.15 |
|  |  | Custos directos |  |  | 7.40 |
