# Isolamento térmico pelo interior do pano exterior, em fachada dupla de alvenaria face à vista

- Propriedade do ficheiro: CYPE INGENIEROS, S.A.
- Formato: FIEBDC-3/2002
- Moeda: EUR
- Custos indirectos: 3.00 %
- IVA: 23.00 %

## N Isolamentos e impermeabilizações

### NA Isolamentos térmicos

#### NAF Fachadas e paredes meeiras

**NAF010** m² Isolamento térmico pelo interior do pano exterior, em fachada dupla de alvenaria face à vista.
Isolamento térmico pelo interior do pano exterior, em fachada dupla de alvenaria face à vista, com painel rígido de poliestireno expandido, de superfície lisa e bordo lateral recto, de 65 mm de espessura, resistência térmica 2,05 m²°C/W, condutibilidade térmica 0,032 W/(m°C). Colocação em obra: topo a topo, por pontos de cimento cola.
Inclui: Limpeza e preparação da superfície do suporte. Implantação e corte do isolamento. Aplicação da cola. Colocação do isolamento. Resolução de pontos singulares.
Critério de medição de projecto: Superfície medida segundo documentação gráfica de Projecto.
Critério de medição de obra: Medir-se-á a superfície realmente executada segundo especificações de Projecto.

| Código | Un | Descrição | Rendimento | Preço | Importância |
|---|---|---|---|---|---|
| mt16aaa040b | kg | Cimento cola para fixação de painéis isolantes, em paramentos verticais. (material) | 1.000 | 0.45 | 0.45 |
| mt16pel010adlk | m² | Painel rígido de poliestireno expandido, segundo NP EN 13163, de superfície lisa e bordo lateral recto, de 65 mm de espessura, resistência térmica 2,05 m²°C/W, condutibilidade térmica 0,032 W/(m°C), Euroclasse E de reacção ao fogo segundo NP EN 13501-1, com código de designação EPS-EN 13163-L3-W3-T2-S5-P10-BS100-DS(N)2-CS(10)60. (material) | 1.050 | 7.54 | 7.92 |
| mo054 | h | Oficial de 1ª montador de isolamentos. (mão de obra) | 0.160 | 23.31 | 3.73 |
| mo101 | h | Ajudante de montador de isolamentos. (mão de obra) | 0.160 | 22.13 | 3.54 |
| % | % | Custos directos complementares | 2 % | 15.64 | 0.31 |
|  |  | Custos directos |  |  | 15.95 |
