# Isolamento térmico vertical de ensoleiramento geral, com vidro celular

- Propriedade do ficheiro: CYPE INGENIEROS, S.A.
- Formato: FIEBDC-3/2002
- Moeda: EUR
- Custos indirectos: 3.00 %
- IVA: 23.00 %

## N Isolamentos e impermeabilizações

### NA Isolamentos térmicos

#### NAI Fundações

**NAI020** m² Isolamento térmico vertical de ensoleiramento geral, com vidro celular.
Isolamento térmico vertical de ensoleiramento geral, formado por painel de vidro celular, de 600x450 mm e 160 mm de espessura, segundo EN 13167, resistência à compressão >= 1600 kPa, resistência térmica 0,23 m²°C/W, condutibilidade térmica 0,036 W/(m°C) e Euroclasse A1 de reacção ao fogo segundo NP EN 13501-1; colocado topo a topo como cofragem perdida no perímetro do ensoleiramento, sobre o terreno; preparado para a impermeabilização posterior da laje de betão. Inclusive adesivo betuminoso para a vedação de juntas.
Inclui: Limpeza e preparação da superfície suporte. Implantação e corte do isolamento. Colocação do isolamento sobre o terreno. Vedação de juntas.
Critério de medição de projecto: Superfície medida segundo documentação gráfica de Projecto.
Critério de medição de obra: Medir-se-á a superfície realmente executada segundo especificações de Projecto.

| Código | Un | Descrição | Rendimento | Preço | Importância |
|---|---|---|---|---|---|
| mt14adg010a | kg | Adesivo betuminoso, formado por uma solução de betume asfáltico modificado e cargas minerais em base solvente, de aplicação a frio. (material) | 1.090 | 12.86 | 14.02 |
| mt16pvi030ya | m² | Painel de vidro celular, de 600x450 mm e 160 mm de espessura, segundo EN 13167, resistência à compressão >= 1600 kPa, resistência térmica 0,23 m²°C/W, condutibilidade térmica 0,036 W/(m°C) e Euroclasse A1 de reacção ao fogo segundo NP EN 13501-1; para colocar directamente sobre o terreno. (material) | 1.050 | 162.67 | 170.80 |
| mo054 | h | Oficial de 1ª montador de isolamentos. (mão de obra) | 0.160 | 23.31 | 3.73 |
| mo101 | h | Ajudante de montador de isolamentos. (mão de obra) | 0.160 | 22.13 | 3.54 |
| % | % | Custos directos complementares | 2 % | 192.09 | 3.84 |
|  |  | Custos directos |  |  | 195.93 |
