# Isolamento térmico de testa de laje e pilares em fachada, com poliestireno expandido

- Propriedade do ficheiro: CYPE INGENIEROS, S.A.
- Formato: FIEBDC-3/2002
- Moeda: EUR
- Custos indirectos: 3.00 %
- IVA: 23.00 %

## N Isolamentos e impermeabilizações

### NA Isolamentos térmicos

#### NAJ Pontes térmicas

**NAJ011** m² Isolamento térmico de testa de laje e pilares em fachada, com poliestireno expandido.
Isolamento térmico de testas de laje e pilares embebidos na espessura da fachada, formado por painel rígido de poliestireno expandido, de superfície ranhurada em forma de cola de milano e bordo lateral recto, de 30 mm de espessura e 30 mm de largura, resistência térmica 0,95 m²°C/W, condutibilidade térmica 0,032 W/(m°C), colocado topo a topo e cravagem com pontas metálicas à cofragem da estrutura antes da betonagem.
Inclui: Implantação e corte do isolamento. Fixação do isolamento.
Critério de medição de projecto: Superfície medida segundo documentação gráfica de Projecto.
Critério de medição de obra: Medir-se-á a superfície realmente executada segundo especificações de Projecto.

| Código | Un | Descrição | Rendimento | Preço | Importância |
|---|---|---|---|---|---|
| mt16pel030f | m² | Painel rígido de poliestireno expandido, segundo NP EN 13163, de superfície ranhurada em forma de cola de milano e bordo lateral recto, de 30 mm de espessura e 300 mm de largura, resistência térmica 0,95 m²°C/W, condutibilidade térmica 0,032 W/(m°C), Euroclasse E de reacção ao fogo segundo NP EN 13501-1, com código de designação EPS-EN 13163-L3-W3-T2-S5-P10-BS100-DS(N)2-CS(10)60. (material) | 1.050 | 5.79 | 6.08 |
| mt08var070 | kg | Pontas metálicas de cabeça larga. (material) | 0.150 | 7.90 | 1.19 |
| mo054 | h | Oficial de 1ª montador de isolamentos. (mão de obra) | 0.150 | 23.31 | 3.50 |
| mo101 | h | Ajudante de montador de isolamentos. (mão de obra) | 0.150 | 22.13 | 3.32 |
| % | % | Custos directos complementares | 2 % | 14.09 | 0.28 |
|  |  | Custos directos |  |  | 14.37 |
