# Isolamento térmico em revestimento interior directo de placas coladas

- Propriedade do ficheiro: CYPE INGENIEROS, S.A.
- Formato: FIEBDC-3/2002
- Moeda: EUR
- Custos indirectos: 3.00 %
- IVA: 23.00 %

## N Isolamentos e impermeabilizações

### NA Isolamentos térmicos

#### NAO Revestimentos interiores

**NAO010** m² Isolamento térmico em revestimento interior directo de placas coladas.
Isolamento térmico em revestimento interior directo de placas coladas sobre a sua superfície, formado por painel rígido de poliestireno extrudido, segundo EN 13164, de superfície lisa e bordo lateral com encaixe macho-fêmea, de 50 mm de espessura, resistência à compressão >= 300 kPa, resistência térmica 1,5 m²°C/W, condutibilidade térmica 0,034 W/(m°C), colocado topo a topo e fixado mecanicamente ao suporte.
Inclui: Implantação e corte do isolamento. Colocação do isolamento sobre o paramento. Fixação do isolamento. Resolução de pontos singulares.
Critério de medição de projecto: Superfície medida segundo documentação gráfica de Projecto.
Critério de medição de obra: Medir-se-á a superfície realmente executada segundo especificações de Projecto.

| Código | Un | Descrição | Rendimento | Preço | Importância |
|---|---|---|---|---|---|
| mt16pxc010ecc | m² | Painel rígido de poliestireno extrudido, segundo EN 13164, de superfície lisa e bordo lateral com encaixe macho-fêmea, de 50 mm de espessura, resistência à compressão >= 300 kPa, resistência térmica 1,5 m²°C/W, condutibilidade térmica 0,034 W/(m°C), Euroclasse E de reacção ao fogo segundo NP EN 13501-1, com código de designação XPS-EN 13164-T1-CS(10/Y)300-DLT(2)5-DS(TH)-WL(T)0,7. (material) | 1.050 | 8.49 | 8.91 |
| mt16aaa020ia | Ud | Fixação mecânica para painéis isolantes de poliestireno extrudido, colocados directamente sobre a superfície suporte. (material) | 6.000 | 0.13 | 0.78 |
| mo054 | h | Oficial de 1ª montador de isolamentos. (mão de obra) | 0.100 | 23.31 | 2.33 |
| mo101 | h | Ajudante de montador de isolamentos. (mão de obra) | 0.100 | 22.13 | 2.21 |
| % | % | Custos directos complementares | 2 % | 14.23 | 0.28 |
|  |  | Custos directos |  |  | 14.51 |
