# Isolamento térmico em parede divisória, com painéis de poliestireno extrudido, sistema Schlüter-KERDI-BOARD "SCHLÜTER-SYSTEMS"

- Propriedade do ficheiro: CYPE INGENIEROS, S.A.
- Formato: FIEBDC-3/2002
- Moeda: EUR
- Custos indirectos: 3.00 %
- IVA: 23.00 %

## N Isolamentos e impermeabilizações

### NA Isolamentos térmicos

#### NAP Divisões

**NAP200** m² Isolamento térmico em parede divisória, com painéis de poliestireno extrudido, sistema Schlüter-KERDI-BOARD "SCHLÜTER-SYSTEMS".
Isolamento térmico em parede divisória, sistema Schlüter-KERDI-BOARD "SCHLÜTER-SYSTEMS", formado por painel impermeabilizante de poliestireno extrudido com ranhuras verticais, Schlüter-KERDI-BOARD-V "SCHLÜTER-SYSTEMS", de 2600 mm de comprimento, 625 mm de largura e 9 mm de espessura, revestido em ambas as faces com uma camada de reforço especial sem cimento e um geotêxtil, resistência térmica 0,26 m²°C/W, condutibilidade térmica 0,035 W/(m°C), fixado com cimento cola em camada fina espalhado com palustra dentada. Inclusive perfil em L de aço inoxidável AISI 304, KB-ZW 30 E, para a fixação dos painéis e massa adesiva elástica monocomponente, Schlüter-KERDI-FIX "SCHLÜTER-SYSTEMS", para a vedação de juntas.
Inclui: Limpeza e preparação da superfície suporte. Implantação e corte do isolamento. Aplicação da cola. Colocação do isolamento. Resolução de pontos singulares. Vedação de juntas e ligações.
Critério de medição de projecto: Superfície medida segundo documentação gráfica de Projecto.
Critério de medição de obra: Medir-se-á a superfície realmente executada segundo especificações de Projecto.

| Código | Un | Descrição | Rendimento | Preço | Importância |
|---|---|---|---|---|---|
| mt09mcr021g | kg | Cimento cola de presa normal, C1, segundo NP EN 12004, cor cinzento. (material) | 3.000 | 0.35 | 1.05 |
| mt15res410a | m | Perfil em L de aço inoxidável AISI 304, KB-ZW 30 E "SCHLÜTER-SYSTEMS", de 30x30 mm, com perfurações em ambas as abas, fornecido em barras de 2,5 m de comprimento. (material) | 1.000 | 10.00 | 10.00 |
| mt15res070a | Ud | Cartucho de massa adesiva elástica monocomponente, Schlüter-KERDI-FIX "SCHLÜTER-SYSTEMS", à base de polímeros híbridos neutros (MS), de 290 ml, cor cinzento ou branco e acabamento brilhante. (material) | 0.010 | 23.85 | 0.24 |
| mt15res402a | m² | Painel impermeabilizante de poliestireno extrudido com ranhuras verticais, Schlüter-KERDI-BOARD-V "SCHLÜTER-SYSTEMS", de 2600 mm de comprimento, 625 mm de largura e 9 mm de espessura, revestido em ambas as faces com uma camada de reforço especial sem cimento e um geotêxtil, resistência térmica 0,26 m²°C/W, condutibilidade térmica 0,035 W/(m°C). (material) | 1.050 | 52.02 | 54.62 |
| mo054 | h | Oficial de 1ª montador de isolamentos. (mão de obra) | 0.200 | 23.31 | 4.66 |
| mo101 | h | Ajudante de montador de isolamentos. (mão de obra) | 0.100 | 22.13 | 2.21 |
| % | % | Custos directos complementares | 2 % | 72.78 | 1.46 |
|  |  | Custos directos |  |  | 74.24 |
