# Isolamento térmico pelo exterior em fachada para sistemas ETICS

- Propriedade do ficheiro: CYPE INGENIEROS, S.A.
- Formato: FIEBDC-3/2002
- Moeda: EUR
- Custos indirectos: 3.00 %
- IVA: 23.00 %

## N Isolamentos e impermeabilizações

### NA Isolamentos térmicos

#### NAS Sistemas ETICS de isolamento exterior de fachadas

**NAS010** m² Isolamento térmico pelo exterior em fachada para sistemas ETICS.
Isolamento térmico pelo exterior em fachada para sistemas ETICS, formado por painel rígido de poliestireno expandido, segundo NP EN 13163, de superfície lisa e bordo lateral recto, de cor branca, de 80 mm de espessura, com resistência ao envelhecimento e permeável ao vapor de água, resistência térmica 2,11 m²°C/W, condutibilidade térmica 0,038 W/(m°C), colocado topo a topo e fixado com argamassa cola e fixações mecânicas.
Critérios considerados na determinação do preço da unidade de obra: O preço não inclui a camada de regularização nem a camada de acabamento.
Inclui: Limpeza e preparação da superfície suporte. Implantação e corte do isolamento. Aplicação da cola. Colocação do isolamento. Fixação do isolamento. Resolução de pontos singulares.
Critério de medição de projecto: Superfície medida segundo documentação gráfica de Projecto.
Critério de medição de obra: Medir-se-á a superfície realmente executada segundo especificações de Projecto.

| Código | Un | Descrição | Rendimento | Preço | Importância |
|---|---|---|---|---|---|
| mt16aaa010 | kg | Argamassa cola para fixação de materiais isolantes. (material) | 4.000 | 0.19 | 0.76 |
| mt16pep010af | m² | Painel rígido de poliestireno expandido, segundo NP EN 13163, de superfície lisa e bordo lateral recto, de cor branca, de 80 mm de espessura, com resistência ao envelhecimento e permeável ao vapor de água, resistência térmica 2,11 m²°C/W, condutibilidade térmica 0,038 W/(m°C), Euroclasse E de reacção ao fogo segundo NP EN 13501-1. (material) | 1.050 | 12.31 | 12.93 |
| mt16aaa021a | Ud | Bucha de expansão e prego de polipropileno, com aro de estanquidade, para fixação mecânica de painéis isolantes. (material) | 6.000 | 0.08 | 0.48 |
| mo054 | h | Oficial de 1ª montador de isolamentos. (mão de obra) | 0.100 | 23.31 | 2.33 |
| mo101 | h | Ajudante de montador de isolamentos. (mão de obra) | 0.100 | 22.13 | 2.21 |
| % | % | Custos directos complementares | 2 % | 18.71 | 0.37 |
|  |  | Custos directos |  |  | 19.08 |
