# Sistema Vêture de painéis pré-fabricados de isolamento térmico pelo exterior de fachadas

- Propriedade do ficheiro: CYPE INGENIEROS, S.A.
- Formato: FIEBDC-3/2002
- Moeda: EUR
- Custos indirectos: 3.00 %
- IVA: 23.00 %

## N Isolamentos e impermeabilizações

### NA Isolamentos térmicos

#### NAV Sistemas Veture de isolamento exterior de fachadas

**NAV010** m² Sistema Vêture de painéis pré-fabricados de isolamento térmico pelo exterior de fachadas.
Isolamento térmico pelo exterior de fachadas, com o sistema Veture, formado por painéis isolantes pré-fabricados compostos de plaquetas cerâmicas de grés, cor branca, unidas a um painel rígido de poliestireno extrudido, de 30 mm de espessura, fixados os painéis pré-fabricados ao paramento suporte com buchas de poliamida, parafusos de aço zincado e dispositivos auxiliares de fixação; vedação de juntas entre painéis pré-fabricados com adesivo de borracha de silicone; colocação de plaquetas individuais de união entre painéis pré-fabricados com cimento cola melhorado, C2 TE S2, segundo NP EN 12004, altamente deformável, com deslizamento reduzido e tempo de colocação ampliado, e enchimento final das juntas das plaquetas com argamassa, tipo CG2. Inclusive peças especiais.
Inclui: Preparação da superfície suporte. Corte e preparação dos painéis pré-fabricados. Colocação e fixação dos painéis pré-fabricados sobre o paramento. Vedação das juntas entre painéis pré-fabricados. Colocação das plaquetas de ajuste e das peças especiais. Enchimento das juntas das plaquetas. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt12ppg010m | Ud | Painel pré-fabricado de 1240x600x48 mm, composto de plaquetas cerâmicas de grés, segundo NP EN ISO 10545-11, cor branca, unidas a um painel rígido de poliestireno extrudido, segundo EN 13164, de 30 mm de espessura, resistência à compressão >= 300 kPa, resistência térmica 0,9 m²°C/W, condutibilidade térmica 0,034 W/(m°C), Euroclasse E de reacção ao fogo, segundo NP EN 13501-1, inclusive dispositivos auxiliares de fixação e plaquetas individuais. (material) | 1.420 | 62.21 | 88.34 |
| mt12ppg100a | Ud | Bucha de poliamida e parafuso de aço zincado, de 8 mm de diâmetro e 100 mm de comprimento. (material) | 7.000 | 0.29 | 2.03 |
| mt12ppg110 | Ud | Cartucho de 310 cm³ de adesivo de borracha de silicone. (material) | 0.500 | 6.92 | 3.46 |
| mt09mcp100j | kg | Cimento cola melhorado, C2 TE S2, segundo NP EN 12004, altamente deformável, com deslizamento reduzido e tempo de colocação ampliado, cor branca, de um só componente à base de cimento de alta resistência, inertes seleccionados, aditivos e resinas sintéticas, para a colocação em camada fina do todo o tipo de peças cerâmicas em paramentos verticais exteriores e pavimentos exteriores. (material) | 8.000 | 1.28 | 10.24 |
| mt09mcr100a | kg | Argamassa, tipo CG2, segundo EN 13888, para juntas de 5 a 30 mm, composto por cimentos de alta resistência, inertes seleccionados, pigmentos e aditivos específicos. (material) | 8.500 | 1.09 | 9.27 |
| op00ato010 |  | Aparafusadora. | 1.000 | 0.00 | 0.00 |
| mo052 | h | Oficial de 1ª montador de sistemas de fachadas pré-fabricadas. (mão de obra) | 0.500 | 23.31 | 11.66 |
| mo099 | h | Ajudante de montador de sistemas de fachadas pré-fabricadas. (mão de obra) | 0.500 | 22.13 | 11.07 |
| % | % | Custos directos complementares | 2 % | 136.07 | 2.72 |
|  |  | Custos directos |  |  | 138.79 |
