# Isolamento sonoro a sons de condução aérea de tubo de queda, com lãs minerais

- Propriedade do ficheiro: CYPE INGENIEROS, S.A.
- Formato: FIEBDC-3/2002
- Moeda: EUR
- Custos indirectos: 3.00 %
- IVA: 23.00 %

## N Isolamentos e impermeabilizações

### NB Isolamentos sonoros

#### NBA Tubagens e tubos de queda

**NBA022** m Isolamento sonoro a sons de condução aérea de tubo de queda, com lãs minerais.
Isolamento sonoro a sons de condução aérea de tubo de queda de 315 mm de diâmetro, realizado com manta de lã de vidro, segundo NP EN 14303, revestido numa das suas faces com alumínio reforçado que actua como barreira de vapor, de 30 mm de espessura, para o isolamento de condutas de ar em climatização, resistência térmica 0,86 m²°C/W, condutibilidade térmica 0,035 W/(m°C); com 39,76 dB de índice global de redução sonora, Rw, segundo EN 14366; proporcionando uma melhora do índice global de redução sonora ponderado A de 9,43 dBA, em tubos de queda com caudal médio de 60 l/min; disposto à volta do tubo de queda como manga isolante e fixado com abraçadeiras de plástico. Inclusive fita autocolante para vedação de juntas.
Inclui: Corte do rolo em tramos. Forro do tubo de queda. Colocação das abraçadeiras. Vedação de juntas.
Critério de medição de projecto: Comprimento medido segundo documentação gráfica de Projecto.
Critério de medição de obra: Medir-se-á o comprimento realmente executado segundo especificações de Projecto.

| Código | Un | Descrição | Rendimento | Preço | Importância |
|---|---|---|---|---|---|
| mt42coi110c | m² | Manta de lã de vidro, segundo NP EN 14303, revestido numa das suas faces com alumínio reforçado que actua como barreira de vapor, de 30 mm de espessura, para o isolamento de condutas de ar em climatização, resistência térmica 0,86 m²°C/W, condutibilidade térmica 0,035 W/(m°C); com 39,76 dB de índice global de redução sonora, Rw, segundo EN 14366; proporcionando uma melhora do índice global de redução sonora ponderado A de 9,43 dBA, em tubos de queda com caudal médio de 60 l/min, Euroclasse A2-s1, d0 de reacção ao fogo segundo NP EN 13501-1. (material) | 1.089 | 6.79 | 7.39 |
| mt16pdg012a | Ud | Abraçadeira de plástico, para fixação de isolamento sonoro de tubos de queda. (material) | 3.000 | 0.17 | 0.51 |
| mt16aaa030 | m | Fita autocolante para vedação de juntas. (material) | 1.000 | 0.30 | 0.30 |
| mo054 | h | Oficial de 1ª montador de isolamentos. (mão de obra) | 0.215 | 23.31 | 5.01 |
| mo101 | h | Ajudante de montador de isolamentos. (mão de obra) | 0.215 | 22.13 | 4.76 |
| % | % | Custos directos complementares | 2 % | 17.97 | 0.36 |
|  |  | Custos directos |  |  | 18.33 |
