# Isolamento sonoro a sons de condução aérea, em parede de placas, com painéis entre montantes e lâminas viscoelásticas entre placas

- Propriedade do ficheiro: CYPE INGENIEROS, S.A.
- Formato: FIEBDC-3/2002
- Moeda: EUR
- Custos indirectos: 3.00 %
- IVA: 23.00 %

## N Isolamentos e impermeabilizações

### NB Isolamentos sonoros

#### NBP Divisões

**NBP022** m² Isolamento sonoro a sons de condução aérea, em parede de placas, com painéis entre montantes e lâminas viscoelásticas entre placas.
Isolamento sonoro a sons de condução aérea, em parede de placas, realizado com lâmina viscoelástica de alta densidade, de 2 mm de espessura, aderida entre as placas com cola de cloropreno, de base solvente monocomponente.
Inclui: Corte do isolamento a colocar sobre a placa. Aplicação da cola. Colocação do isolamento na placa já montada.
Critério de medição de projecto: Superfície medida segundo documentação gráfica de Projecto.
Critério de medição de obra: Medir-se-á a superfície realmente executada segundo especificações de Projecto.

| Código | Un | Descrição | Rendimento | Preço | Importância |
|---|---|---|---|---|---|
| mt16npg030a | m² | Lâmina viscoelástica de alta densidade, de 2 mm de espessura; com 65 dB de índice global de redução sonora, Rw. (material) | 2.100 | 4.06 | 8.53 |
| mt18dww020a | l | Cola de cloropreno, de base solvente monocomponente. (material) | 0.300 | 6.61 | 1.98 |
| mo054 | h | Oficial de 1ª montador de isolamentos. (mão de obra) | 0.150 | 23.31 | 3.50 |
| mo101 | h | Ajudante de montador de isolamentos. (mão de obra) | 0.150 | 22.13 | 3.32 |
| % | % | Custos directos complementares | 2 % | 17.33 | 0.35 |
|  |  | Custos directos |  |  | 17.68 |
