# Drenagem de muro de betão em contacto com o terreno, pela sua face exterior, com lâminas nodulares

- Propriedade do ficheiro: CYPE INGENIEROS, S.A.
- Formato: FIEBDC-3/2002
- Moeda: EUR
- Custos indirectos: 3.00 %
- IVA: 23.00 %

## N Isolamentos e impermeabilizações

### ND Drenagens

#### NDM Muros em contacto com o terreno

**NDM010** m² Drenagem de muro de betão em contacto com o terreno, pela sua face exterior, com lâminas nodulares.
Drenagem de muro de betão em contacto com o terreno, pela sua face exterior, com tela drenante de estrutura nodular de polietileno de alta densidade (PEAD/HDPE), com nódulos de 7,5 mm de altura, resistência à compressão 150 kN/m² segundo EN ISO 604, capacidade de drenagem 5 l/(s·m) e massa nominal 0,5 kg/m². Colocação em obra: com sobreposições, com os nódulos contra o muro previamente impermeabilizado, com rosetas (2 ud/m²). Inclusive perfil metálico para remate superior e banda autocolante para aumentar a estanquidade das juntas de sobreposição.
Inclui: Realização de trabalhos auxiliares na superfície suporte (ajuste de ângulos, passagem de tubos, etc.). Limpeza e preparação da superfície. Colocação da camada drenante. Resolução de pontos singulares. Colocação de banda autocolante em juntas de sobreposição.
Critério de medição de projecto: Superfície medida segundo documentação gráfica de Projecto.
Critério de medição de obra: Medir-se-á a superfície realmente executada segundo especificações de Projecto, incluindo as entregas e as sobreposições.

| Código | Un | Descrição | Rendimento | Preço | Importância |
|---|---|---|---|---|---|
| mt14gdo010a | m² | Tela drenante de estrutura nodular de polietileno de alta densidade (PEAD/HDPE), com nódulos de 7,5 mm de altura, resistência à compressão 150 kN/m² segundo EN ISO 604, capacidade de drenagem 5 l/(s·m) e massa nominal 0,5 kg/m². (material) | 1.100 | 2.09 | 2.30 |
| mt15pao010a | Ud | Roseta, para fixação de lâmina drenante. (material) | 2.000 | 0.02 | 0.04 |
| mt15pao020a | m | Perfil de remate. (material) | 0.300 | 1.87 | 0.56 |
| mt14baa010a | m | Banda autocolante para vedar sobreposições em lâminas drenantes. (material) | 1.000 | 1.45 | 1.45 |
| op00tal010 |  | Berbequim. | 1.000 | 0.00 | 0.00 |
| op00ato010 |  | Aparafusadora. | 1.000 | 0.00 | 0.00 |
| mo029 | h | Oficial de 1ª aplicador de lâminas impermeabilizantes. (mão de obra) | 0.201 | 22.68 | 4.56 |
| mo067 | h | Ajudante de aplicador de lâminas impermeabilizantes. (mão de obra) | 0.201 | 22.13 | 4.45 |
| % | % | Custos directos complementares | 2 % | 13.36 | 0.27 |
|  |  | Custos directos |  |  | 13.63 |
