# Vedação de junta de dilatação com massa elástica

- Propriedade do ficheiro: CYPE INGENIEROS, S.A.
- Formato: FIEBDC-3/2002
- Moeda: EUR
- Custos indirectos: 3.00 %
- IVA: 23.00 %

## N Isolamentos e impermeabilizações

### NI Impermeabilizações

#### NIJ Juntas

**NIJ020** m Vedação de junta de dilatação com massa elástica.
Vedação de junta de dilatação de 6 mm de largura, em paramento vertical exterior, com massa elastomérica monocomponente à base de poliuretano, de cor cinzento, sobre cordão de polietileno expandido de células fechadas, de secção circular de 10 mm de diâmetro; acabamento através de alisamento do material com espátula.
Inclui: Limpeza do suporte. Protecção da superfície contígua à junta. Enchimento do fundo da junta. Aplicação da massa.
Critério de medição de projecto: Comprimento medido segundo documentação gráfica de Projecto.
Critério de medição de obra: Medir-se-á o comprimento realmente executado segundo especificações de Projecto.

| Código | Un | Descrição | Rendimento | Preço | Importância |
|---|---|---|---|---|---|
| mt15bas010b | m | Cordão de polietileno expandido de células fechadas, de secção circular de 10 mm de diâmetro, para o enchimento de fundo de junta. (material) | 1.000 | 0.07 | 0.07 |
| mt15bas030b | Ud | Cartucho de massa elastomérica monocomponente à base de poliuretano, de cor cinzento, de 600 ml, tipo F-25 HM segundo EN ISO 11600, de alta aderência e de endurecimento rápido, com elevadas propriedades elásticas, resistência à intempérie, ao envelhecimento e aos raios UV, apta para estar em contacto com agua potável, dureza Shore A aproximada de 35 e alongamento em ruptura > 600%, segundo EN ISO 11600. (material) | 0.250 | 6.38 | 1.60 |
| mo112 | h | Operário especializado construção. (mão de obra) | 0.200 | 21.98 | 4.40 |
| % | % | Custos directos complementares | 2 % | 6.07 | 0.12 |
|  |  | Custos directos |  |  | 6.19 |
