# Selagem impermeabilizante de negativo para passagem dos tensores da cofragem, em muro de betão

- Propriedade do ficheiro: CYPE INGENIEROS, S.A.
- Formato: FIEBDC-3/2002
- Moeda: EUR
- Custos indirectos: 3.00 %
- IVA: 23.00 %

## N Isolamentos e impermeabilizações

### NI Impermeabilizações

#### NIO Aberturas em muros

**NIO030** Ud Selagem impermeabilizante de negativo para passagem dos tensores da cofragem, em muro de betão.
Selagem impermeabilizante de negativo de entre 28 e 30 mm de diâmetro interior para passagem dos tensores da cofragem, em muro de betão, com dispositivo de vedação à base de borracha EPDM, de expansão controlada; e posterior revestimento com argamassa tixotrópica monocomponente, modificada com polímeros, reforçada com fibras de presa rápida (45 minutos), com uma resistência à compressão aos 28 dias maior ou igual a 25 N/mm² e uma resistência à abrasão segundo o método de Böhme EN 13892-3 de 13,6 cm³ / 50 cm², classe R2 segundo NP EN 1504-3, Euroclasse F de reacção ao fogo, segundo NP EN 13501-1, Euroclasse F de reacção ao fogo, segundo NP EN 13501-1.
Inclui: Extracção do negativo. Limpeza e preparação da superfície. Introdução do dispositivo de vedação. Aplicação do revestimento.
Critério de medição de projecto: Número de unidades previstas, segundo documentação gráfica de Projecto.
Critério de medição de obra: Medir-se-á o número de unidades realmente executadas segundo especificações de Projecto.

| Código | Un | Descrição | Rendimento | Preço | Importância |
|---|---|---|---|---|---|
| mt15var030lF | Ud | Dispositivo de vedação composto de corpo expansivo de borracha EPDM de 27 mm de diâmetro e 50 mm de comprimento, com rebite cego tipo pop alojado no seu interior, formado por corpo de liga de alumínio EN AW-3103 e espiga de aço inoxidável AISI 316; anilha de aço galvanizado e batente de ABS cor cinzento, de 85 mm de comprimento total, para uma pressão máxima de funcionamento de 5 bar, para a selagem de negativos em muros de betão. (material) | 1.000 | 1.58 | 1.58 |
| mt09reh090a | kg | Argamassa tixotrópica monocomponente, modificada com polímeros, reforçada com fibras de presa rápida (45 minutos), para aplicação em camada fina, com uma resistência à compressão aos 28 dias maior ou igual a 25 N/mm² e uma resistência à abrasão segundo o método de Böhme EN 13892-3 de 13,6 cm³ / 50 cm², classe R2 segundo NP EN 1504-3, composta de cimentos especiais, inertes de granulometria seleccionada, polímeros especiais e fibras, com baixo conteúdo em cromato e isenta de cloretos, para reparação superficial e acabamento de estruturas de betão. (material) | 0.030 | 1.62 | 0.05 |
| op00rem010 |  | Alicate para rebitar. | 1.000 | 0.00 | 0.00 |
| mo070 | h | Ajudante de aplicador de produtos impermeabilizantes. (mão de obra) | 0.023 | 22.13 | 0.51 |
| % | % | Custos directos complementares | 2 % | 2.14 | 0.04 |
|  |  | Custos directos |  |  | 2.18 |
