# Cobertura plana acessível, não ventilada, com pavimento fixo, tipo invertida, para tráfego pedonal privado. Impermeabilização com lâminas asfálticas, tipo monocamada melhorada

- Propriedade do ficheiro: CYPE INGENIEROS, S.A.
- Formato: FIEBDC-3/2002
- Moeda: EUR
- Custos indirectos: 3.00 %
- IVA: 23.00 %

## Q Coberturas

### QA Planas acessíveis, não ventiladas

#### QAB Com pavimento fixo, para tráfego pedonal privado

**QAB021** m² Cobertura plana acessível, não ventilada, com pavimento fixo, tipo invertida, para tráfego pedonal privado. Impermeabilização com lâminas asfálticas, tipo monocamada melhorada.
Cobertura plana acessível, não ventilada, com pavimento fixo, tipo invertida, pendente de 1% a 5%, para tráfego pedonal privado. FORMAÇÃO DE PENDENTES: com guias de rincões, laroz e juntas com mestras de tijolo cerâmico furado duplo e camada de argila expandida, descarregada a seco e consolidada na superfície com leitada de cimento, proporcionando uma resistência à compressão de 1 MPa e com uma condutibilidade térmica de 0,087 W/(m°C), com espessura média de 10 cm; com camada de regularização de argamassa de cimento, confeccionada em obra, dosificação 1:6 de 4 cm de espessura, acabamento afagado; IMPERMEABILIZAÇÃO: tipo monocamada, colada, formada por membrana de betume modificado com elastómero SBS, LBM(SBS)-40-FP, melhorada com membrana de betume aditivado com plastómero APP, LA-30-FV, prévia aplicação de primário com emulsão asfáltica aniônica com cargas; CAMADA SEPARADORA SOB ISOLAMENTO: geotêxtil não tecido composto por fibras de poliéster entrelaçadas, (150 g/m²); ISOLAMENTO TÉRMICO: painel rígido de poliestireno extrudido, de superfície lisa e bordo lateral a meia madeira, de 100 mm de espessura, resistência à compressão >= 300 kPa; CAMADA SEPARADORA SOB CAMADA DE REFORÇO: geotêxtil não tecido composto por fibras de poliéster entrelaçadas, (150 g/m²); CAMADA DE REFORÇO: argamassa de cimento CEM II/B-L 32,5 N tipo M-10 de 4 cm de espessura; CAMADA SEPARADORA SOB PROTECÇÃO: geotêxtil não tecido composto por fibras de poliéster entrelaçadas, (200 g/m²); CAMADA DE PROTECÇÃO: pavimento de ladrilhos cerâmicos de grés rústico, 20x20 cm colocados em camada fina com cimento cola de presa normal, C1 sem nenhuma característica adicional, cor cinzento, sobre uma camada de regularização de argamassa de cimento, confeccionada em obra, dosificação 1:6, de 4 cm de espessura, enchimento de juntas com argamassa de juntas cimentosa melhorada, com absorção de água reduzida e resistência elevada à abrasão tipo CG 2 W A, cor branco, para juntas de 2 a 15 mm.
Critérios considerados na determinação do preço da unidade de obra: O preço não inclui a execução e a vedação das juntas nem a execução de remates nos encontros com paramentos e drenagens.
Inclui: Marcação dos pontos singulares. Marcação das pendentes e traçado de rincões, larozes e juntas. Formação de pendentes com guias de rincões, laroz e juntas com mestras de tijolo. Enchimento de juntas com poliestireno expandido. Descarga a seco da argila expandida até alcançar o nível das mestras, e consolidação com leitada de cimento. Descarga, espalhamento e nivelamento da argamassa de regularização. Limpeza e preparação da superfície. Aplicação da emulsão asfáltica. Colocação da impermeabilização. Colocação da camada separadora sob isolamento. Revisão da superfície base na qual se realiza a fixação do isolamento de acordo com as exigências da técnica a utilizar. Corte, ajuste e colocação do isolamento. Colocação da camada separadora sob camada de reforço. Execução da base de argamassa. Colocação da camada separadora sob protecção. Colocação, espalhamento e nivelamento do material de fixação ou nivelação. Marcação das juntas do pavimento. Implantação do pavimento e formação de juntas e pontos singulares. Colocação dos ladrilhos com junta aberta. Vedação de juntas de pavimento e perimetrais. Enchimento de juntas do pavimento.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.016 | 1.50 | 0.02 |
| mt01arg005a | t | Areia de pedreira, para argamassa preparada em obra. (material) | 0.130 | 18.00 | 2.34 |
| mt08cem011a | kg | Cimento Portland CEM II/B-L 32,5 R, cor cinzento, em sacos, segundo NP EN 197-1. (material) | 20.000 | 0.10 | 2.00 |
| mt14lba010g | m² | Membrana de betume modificado com elastómero SBS, LBM(SBS)-40-FP, de 3,5 mm de espessura, massa nominal 4 kg/m², com armadura de feltro de poliéster não tecido de 160 g/m², de superfície não protegida. Segundo EN 13707. (material) | 1.100 | 6.93 | 7.62 |
| mt14lad010a | m² | Membrana de betume aditivado com plastómero APP, LA-30-FV, de 2,5 mm de espessura, massa nominal 3 kg/m², com armadura de feltro de fibra de vidro de 60 g/m², de superfície não protegida. Segundo EN 13707. (material) | 1.100 | 3.41 | 3.75 |
| mt14iea020c | kg | Emulsão asfáltica aniônica com cargas. (material) | 0.300 | 3.30 | 0.99 |
| mt14gsa020bc | m² | Geotêxtil não tecido composto por fibras de poliéster entrelaçadas, com uma resistência à tracção longitudinal de 1,88 kN/m, uma resistência à tracção transversal de 1,49 kN/m, uma abertura de cone ao ensaio de perfuração dinâmica segundo NP EN ISO 13433 inferior a 40 mm, resistência CBR ao punçoamento 0,3 kN e uma massa superficial de 150 g/m², segundo EN 13252. (material) | 2.100 | 0.68 | 1.43 |
| mt16pxa010agq | m² | Painel rígido de poliestireno extrudido, segundo EN 13164, de superfície lisa e bordo lateral a meia madeira, de 100 mm de espessura, resistência à compressão >= 300 kPa, resistência térmica 2,85 m²°C/W, condutibilidade térmica 0,035 W/(m°C), Euroclasse E de reacção ao fogo segundo NP EN 13501-1, com código de designação XPS-EN 13164-T1-CS(10/Y)300-DS(70,90)-DLT(2)5-CC(2/1,5/50)125-WL(T)0,7-WD(V)3-FTCD1. (material) | 1.050 | 20.76 | 21.80 |
| mt09mor010e | m³ | Argamassa de cimento CEM II/B-L 32,5 N tipo M-10, confeccionada em obra com 320 kg/m³ de cimento e uma proporção em volume 1/4. (material) | 0.040 | 133.30 | 5.33 |
| mt14gsa020ce | m² | Geotêxtil não tecido composto por fibras de poliéster entrelaçadas, com uma resistência à tracção longitudinal de 1,63 kN/m, uma resistência à tracção transversal de 2,08 kN/m, uma abertura de cone ao ensaio de perfuração dinâmica segundo NP EN ISO 13433 inferior a 27 mm, resistência CBR ao punçoamento 0,4 kN e uma massa superficial de 200 g/m², segundo EN 13252. (material) | 1.050 | 0.93 | 0.98 |
| mt09mcr021g | kg | Cimento cola de presa normal, C1, segundo NP EN 12004, cor cinzento. (material) | 4.000 | 0.35 | 1.40 |
| mt18bcr010he800 | m² | Ladrilho cerâmico de grés rústico, 20x20 cm, 8,00€/m², capacidade de absorção de água 3%<=E<6%, grupo AII, segundo NP EN 14411, resistência ao deslizamento maior que 45 segundo ENV 12633. (material) | 1.050 | 8.00 | 8.40 |
| mt18acc050b | Ud | Cruzetas de PVC para separação entre 3 e 15 mm. (material) | 14.000 | 0.03 | 0.42 |
| mt18rcr010a300 | m | Rodapé cerâmico de grés rústico, de 7 cm de largura, 3,00€/m. (material) | 0.400 | 3.00 | 1.20 |
| mt09mcp020fE | kg | Argamassa de juntas cimentosa melhorada, com absorção de água reduzida e resistência elevada à abrasão, tipo CG2 W A, segundo EN 13888, cor branca, para juntas de 2 a 15 mm, à base de cimento de alta resistência, quartzo, aditivos especiais, pigmentos e resinas sintéticas, para enchimento de juntas de todo tipo de peças cerâmicas. (material) | 0.050 | 0.78 | 0.04 |
| mq06hor010 | h | Betoneira eléctrica com uma capacidade de amassadura de 160 l. (equipamento) | 0.056 | 3.45 | 0.19 |
| op00sop010 |  | Maçarico para soldadura de lâminas asfálticas. | 1.000 | 0.00 | 0.00 |
| mo020 | h | Oficial de 1ª construção. (mão de obra) | 0.090 | 22.68 | 2.04 |
| mo113 | h | Operário não qualificado construção. (mão de obra) | 0.930 | 21.45 | 19.95 |
| mo029 | h | Oficial de 1ª aplicador de lâminas impermeabilizantes. (mão de obra) | 0.160 | 22.68 | 3.63 |
| mo067 | h | Ajudante de aplicador de lâminas impermeabilizantes. (mão de obra) | 0.160 | 22.13 | 3.54 |
| mo054 | h | Oficial de 1ª montador de isolamentos. (mão de obra) | 0.050 | 23.31 | 1.17 |
| mo101 | h | Ajudante de montador de isolamentos. (mão de obra) | 0.050 | 22.13 | 1.11 |
| mo023 | h | Oficial de 1ª ladrilhador. (mão de obra) | 0.400 | 22.68 | 9.07 |
| mo061 | h | Ajudante de ladrilhador. (mão de obra) | 0.200 | 22.13 | 4.43 |
| % | % | Custos directos complementares | 2 % | 119.31 | 2.39 |
|  |  | Custos directos |  |  | 121.70 |
