# Cobertura plana não acessível, não ventilada, Deck, tipo convencional. Impermeabilização com lâminas asfálticas, tipo monocamada

- Propriedade do ficheiro: CYPE INGENIEROS, S.A.
- Formato: FIEBDC-3/2002
- Moeda: EUR
- Custos indirectos: 3.00 %
- IVA: 23.00 %

## Q Coberturas

### QD Planas não acessíveis, não ventiladas

#### QDD Deck

**QDD010** m² Cobertura plana não acessível, não ventilada, Deck, tipo convencional. Impermeabilização com lâminas asfálticas, tipo monocamada.
Cobertura plana não acessível, não ventilada, Deck, tipo convencional, pendente de 1% a 5%. SUPORTE BASE: perfil nervurado autoportante de chapa de aço galvanizado S 280 de 1,0 mm de espessura, acabamento liso, com 3 nervuras de 50 mm de altura separadas 260 mm; ISOLAMENTO TÉRMICO: painel rígido de lã mineral soldável, hidrofugada, de 50 mm de espessura; IMPERMEABILIZAÇÃO: tipo monocamada, colada, formada por uma membrana de betume modificado com elastómero SBS, LBM(SBS)-50/G-FP totalmente colada com maçarico.
Critérios considerados na determinação do preço da unidade de obra: O preço não inclui a execução e a vedação das juntas nem a execução de remates nos encontros com paramentos e drenagens.
Inclui: Marcação das chapas nervuradas e dos pontos singulares. Corte, preparação e colocação das chapas. Fixação mecânica das chapas. Revisão da superfície base na qual se realiza a fixação do isolamento de acordo com as exigências da técnica a utilizar. Corte, ajuste e colocação do isolamento. Colocação da impermeabilização.
Critério de medição de projecto: Superfície medida em projecção horizontal, segundo documentação gráfica de Projecto, desde as faces interiores dos parapeitos ou muretes perimetrais que a limitam.
Critério de medição de obra: Medir-se-á, em projecção horizontal, a superfície realmente executada segundo especificações de Projecto, desde as faces interiores dos parapeitos ou muretes perimetrais que a limitam.

| Código | Un | Descrição | Rendimento | Preço | Importância |
|---|---|---|---|---|---|
| mt13ccg200gc | m² | Perfil nervurado autoportante de chapa de aço galvanizado S 280 de 1 mm de espessura, acabamento liso, com 3 nervuras de 50 mm de altura separadas 260 mm, inércia 28 cm4 e massa superficial 9,5 kg/m², segundo NP EN 14782. (material) | 1.100 | 13.22 | 14.54 |
| mt16lrc010fd | m² | Painel rígido de lã mineral soldável, hidrofugada, segundo EN 13162, revestido com betume asfáltico e filme de polipropileno termofusível, de 50 mm de espessura, resistência térmica >= 1,3 m²°C/W, condutibilidade térmica 0,038 W/(m°C), Euroclasse F de reacção ao fogo segundo NP EN 13501-1. (material) | 1.050 | 25.78 | 27.07 |
| mt16aab010 | Ud | Fixação mecânica dos painéis isolantes à chapa metálica (coberturas deck). (material) | 1.000 | 0.16 | 0.16 |
| mt14lga010ea | m² | Membrana de betume modificado com elastómero SBS, LBM(SBS)-50/G-FP, de 3,5 mm de espessura, massa nominal 5 kg/m², com armadura de feltro de poliéster reforçado e estabilizado de 150 g/m², com auto-protecção mineral de cor cinzento. Segundo EN 13707. (material) | 1.100 | 8.56 | 9.42 |
| op00ciz010 |  | Tesoura. | 1.000 | 0.00 | 0.00 |
| op00roe010 |  | Roedora. | 1.000 | 0.00 | 0.00 |
| op00sop010 |  | Maçarico para soldadura de lâminas asfálticas. | 1.000 | 0.00 | 0.00 |
| mo051 | h | Oficial de 1ª montador de painéis metálicos. (mão de obra) | 0.150 | 23.31 | 3.50 |
| mo098 | h | Ajudante de montador de painéis metálicos. (mão de obra) | 0.150 | 22.13 | 3.32 |
| mo054 | h | Oficial de 1ª montador de isolamentos. (mão de obra) | 0.050 | 23.31 | 1.17 |
| mo101 | h | Ajudante de montador de isolamentos. (mão de obra) | 0.050 | 22.13 | 1.11 |
| mo029 | h | Oficial de 1ª aplicador de lâminas impermeabilizantes. (mão de obra) | 0.100 | 22.68 | 2.27 |
| mo067 | h | Ajudante de aplicador de lâminas impermeabilizantes. (mão de obra) | 0.100 | 22.13 | 2.21 |
| % | % | Custos directos complementares | 2 % | 64.77 | 1.30 |
|  |  | Custos directos |  |  | 66.07 |
