# Cobertura plana não acessível, não ventilada, Deck, tipo convencional. Impermeabilização com lâminas asfálticas, tipo bicamada

- Propriedade do ficheiro: CYPE INGENIEROS, S.A.
- Formato: FIEBDC-3/2002
- Moeda: EUR
- Custos indirectos: 3.00 %
- IVA: 23.00 %

## Q Coberturas

### QD Planas não acessíveis, não ventiladas

#### QDD Deck

**QDD012** m² Cobertura plana não acessível, não ventilada, Deck, tipo convencional. Impermeabilização com lâminas asfálticas, tipo bicamada.
Cobertura plana não acessível, não ventilada, Deck, tipo convencional, pendente de 1% a 5%. SUPORTE BASE: perfil nervurado autoportante de chapa de aço galvanizado S 280 de 0,7 mm de espessura, acabamento liso, com 3 nervuras de 50 mm de altura separadas 260 mm; ISOLAMENTO TÉRMICO: painel rígido de lã mineral soldável, hidrofugada, de 80 mm de espessura; IMPERMEABILIZAÇÃO: tipo bicamada, colada, composta por uma membrana de betume modificado com elastómero SBS, LBM(SBS)-30-FV, e uma membrana de betume modificado com elastómero SBS, LBM(SBS)-40/G-FP, totalmente coladas com maçarico, sem coincidir as suas juntas.
Critérios considerados na determinação do preço da unidade de obra: O preço não inclui a execução e a vedação das juntas nem a execução de remates nos encontros com paramentos e drenagens.
Inclui: Marcação das chapas nervuradas e dos pontos singulares. Corte, preparação e colocação das chapas. Fixação mecânica das chapas. Revisão da superfície base na qual se realiza a fixação do isolamento de acordo com as exigências da técnica a utilizar. Corte, ajuste e colocação do isolamento. Colocação da impermeabilização.
Critério de medição de projecto: Superfície medida em projecção horizontal, segundo documentação gráfica de Projecto, desde as faces interiores dos parapeitos ou muretes perimetrais que a limitam.
Critério de medição de obra: Medir-se-á, em projecção horizontal, a superfície realmente executada segundo especificações de Projecto, desde as faces interiores dos parapeitos ou muretes perimetrais que a limitam.

| Código | Un | Descrição | Rendimento | Preço | Importância |
|---|---|---|---|---|---|
| mt13ccg200ac | m² | Perfil nervurado autoportante de chapa de aço galvanizado S 280 de 0,7 mm de espessura, acabamento liso, com 3 nervuras de 50 mm de altura separadas 260 mm, inércia 18 cm4 e massa superficial 5,5 kg/m², segundo NP EN 14782. (material) | 1.100 | 8.34 | 9.17 |
| mt16lrc010fh | m² | Painel rígido de lã mineral soldável, hidrofugada, segundo EN 13162, revestido com betume asfáltico e filme de polipropileno termofusível, de 80 mm de espessura, resistência térmica >= 2,1 m²°C/W, condutibilidade térmica 0,038 W/(m°C), Euroclasse F de reacção ao fogo segundo NP EN 13501-1. (material) | 1.050 | 30.88 | 32.42 |
| mt16aab010 | Ud | Fixação mecânica dos painéis isolantes à chapa metálica (coberturas deck). (material) | 1.000 | 0.16 | 0.16 |
| mt14lga010ca | m² | Membrana de betume modificado com elastómero SBS, LBM(SBS)-40/G-FP, de 2,5 mm de espessura, massa nominal 4 kg/m², com armadura de feltro de poliéster reforçado e estabilizado de 160 g/m², com auto-protecção mineral de cor cinzento. Segundo EN 13707. (material) | 1.100 | 7.28 | 8.01 |
| mt14lba010a | m² | Membrana de betume modificado com elastómero SBS, LBM(SBS)-30-FV, de 2,5 mm de espessura, massa nominal 3 kg/m², com armadura de feltro de fibra de vidro de 60 g/m², de superfície não protegida. Segundo EN 13707. (material) | 1.100 | 4.80 | 5.28 |
| op00ciz010 |  | Tesoura. | 1.000 | 0.00 | 0.00 |
| op00roe010 |  | Roedora. | 1.000 | 0.00 | 0.00 |
| op00sop010 |  | Maçarico para soldadura de lâminas asfálticas. | 1.000 | 0.00 | 0.00 |
| mo051 | h | Oficial de 1ª montador de painéis metálicos. (mão de obra) | 0.150 | 23.31 | 3.50 |
| mo098 | h | Ajudante de montador de painéis metálicos. (mão de obra) | 0.150 | 22.13 | 3.32 |
| mo054 | h | Oficial de 1ª montador de isolamentos. (mão de obra) | 0.050 | 23.31 | 1.17 |
| mo101 | h | Ajudante de montador de isolamentos. (mão de obra) | 0.050 | 22.13 | 1.11 |
| mo029 | h | Oficial de 1ª aplicador de lâminas impermeabilizantes. (mão de obra) | 0.170 | 22.68 | 3.86 |
| mo067 | h | Ajudante de aplicador de lâminas impermeabilizantes. (mão de obra) | 0.170 | 22.13 | 3.76 |
| % | % | Custos directos complementares | 2 % | 71.76 | 1.44 |
|  |  | Custos directos |  |  | 73.20 |
