# Cobertura plana não acessível, ventilada, auto-protegida, tipo convencional. Impermeabilização com lâminas asfálticas, tipo bicamada

- Propriedade do ficheiro: CYPE INGENIEROS, S.A.
- Formato: FIEBDC-3/2002
- Moeda: EUR
- Custos indirectos: 3.00 %
- IVA: 23.00 %

## Q Coberturas

### QE Planas não acessíveis, ventiladas

#### QEA Auto-protegidas

**QEA012** m² Cobertura plana não acessível, ventilada, auto-protegida, tipo convencional. Impermeabilização com lâminas asfálticas, tipo bicamada.
Cobertura plana não acessível, ventilada, auto-protegida, tipo convencional, pendente do 1% ao 15%. FORMAÇÃO DE PENDENTES: painel cerâmico furado com encaixe macho-fêmea de 80x25x3,5 cm com camada de regularização de argamassa de cimento, confeccionada em obra, dosificação 1:6, de 3 cm de espessura, acabamento afagado, sobre muretes de tijolo cerâmico furado de 30x20x9 cm, assente com argamassa de cimento, confeccionada em obra, dosificação 1:6, dispostos cada 80 cm e com 30 cm de altura média, rematados superiormente com mestras de argamassa de cimento, confeccionada em obra, dosificação 1:6; ISOLAMENTO TÉRMICO: painel rígido de poliestireno extrudido, de superfície lisa e bordo lateral a meia madeira, de 40 mm de espessura, resistência à compressão >= 300 kPa; IMPERMEABILIZAÇÃO: tipo bicamada, colada, composta por membrana de betume modificado com elastómero SBS, LBM(SBS)-30-FV, prévia aplicação de primário com emulsão asfáltica aniônica com cargas, e membrana de betume modificado com elastómero SBS, LBM(SBS)-40/G-FP colada à anterior com maçarico, sem coincidir as suas juntas.
Critérios considerados na determinação do preço da unidade de obra: O preço não inclui a execução e a vedação das juntas nem a execução de remates nos encontros com paramentos e drenagens.
Inclui: Marcação dos pontos singulares. Marcação das pendentes e traçado de rincões, larozes e juntas. Formação de pendentes com guias de rincões, laroz e juntas com mestras de tijolo. Enchimento de juntas com poliestireno expandido. Execução dos muretes. Revisão da superfície base na qual se realiza a fixação do isolamento de acordo com as exigências da técnica a utilizar. Corte, ajuste e colocação do isolamento. Execução do painel cerâmico com encaixe macho-fêmea sobre os muretes. Descarga, espalhamento e nivelamento com réguas da camada de argamassa de regularização. Limpeza e preparação da superfície. Colocação da impermeabilização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 6.000 | 0.29 | 1.74 |
| mt08aaa010a | m³ | Água. (material) | 0.012 | 1.50 | 0.02 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt16pxa010aaq | m² | Painel rígido de poliestireno extrudido, segundo EN 13164, de superfície lisa e bordo lateral a meia madeira, de 40 mm de espessura, resistência à compressão >= 300 kPa, resistência térmica 1,2 m²°C/W, condutibilidade térmica 0,033 W/(m°C), Euroclasse E de reacção ao fogo segundo NP EN 13501-1, com código de designação XPS-EN 13164-T1-CS(10/Y)300-DS(70,90)-DLT(2)5-CC(2/1,5/50)125-WL(T)0,7-WD(V)3-FTCD1. (material) | 1.200 | 7.85 | 9.42 |
| mt04lvg020c | Ud | Painel cerâmico furado com encaixe macho-fêmea, para revestir, 80x25x3 cm, com topos rectos. (material) | 5.000 | 0.39 | 1.95 |
| mt14lga010ca | m² | Membrana de betume modificado com elastómero SBS, LBM(SBS)-40/G-FP, de 2,5 mm de espessura, massa nominal 4 kg/m², com armadura de feltro de poliéster reforçado e estabilizado de 160 g/m², com auto-protecção mineral de cor cinzento. Segundo EN 13707. (material) | 1.100 | 7.28 | 8.01 |
| mt14lba010a | m² | Membrana de betume modificado com elastómero SBS, LBM(SBS)-30-FV, de 2,5 mm de espessura, massa nominal 3 kg/m², com armadura de feltro de fibra de vidro de 60 g/m², de superfície não protegida. Segundo EN 13707. (material) | 1.100 | 4.80 | 5.28 |
| mt14iea020c | kg | Emulsão asfáltica aniônica com cargas. (material) | 0.300 | 3.30 | 0.99 |
| mq06hor010 | h | Betoneira eléctrica com uma capacidade de amassadura de 160 l. (equipamento) | 0.028 | 3.45 | 0.10 |
| op00sop010 |  | Maçarico para soldadura de lâminas asfálticas. | 1.000 | 0.00 | 0.00 |
| mo020 | h | Oficial de 1ª construção. (mão de obra) | 0.780 | 22.68 | 17.69 |
| mo113 | h | Operário não qualificado construção. (mão de obra) | 1.100 | 21.45 | 23.60 |
| mo054 | h | Oficial de 1ª montador de isolamentos. (mão de obra) | 0.050 | 23.31 | 1.17 |
| mo101 | h | Ajudante de montador de isolamentos. (mão de obra) | 0.050 | 22.13 | 1.11 |
| mo029 | h | Oficial de 1ª aplicador de lâminas impermeabilizantes. (mão de obra) | 0.170 | 22.68 | 3.86 |
| mo067 | h | Ajudante de aplicador de lâminas impermeabilizantes. (mão de obra) | 0.170 | 22.13 | 3.76 |
| % | % | Custos directos complementares | 2 % | 80.88 | 1.62 |
|  |  | Custos directos |  |  | 82.50 |
